# Mülheim - Neubau Heißener Bad
Angebotsaufforderung (GAEB DA XML 3.3, DA83)
Projekt: G20063
Währung: EUR
Erstellt mit: GXML Toolbox V3.3 R20220330, ORCA AVA 27 27.00.00, 21.01.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## VORBEMERKUNGEN ZUM LEISTUNGSVERZEICHNIS
Baustellen-Beschreibung

Bei den nachfolgend aufgeführten Leistungen handelt es sich um die Estrich-, Putz-, Abdichtungs- und Fliesenarbeiten  zum Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorktrasse".

Die Verkehrswege für die LKW-Fahrzeuge mit Anhängern und die Beladeflächen sind während der Bauarbeiten für den AG ständig freizuhalten. Eine evtl. unumgänglich notwendige zeitlich begrenzte Sperrung muss fristgerecht mit der Stadt abgestimmt und von dieser genehmigt werden. Alle Sicherungsmaßnahmen für den Betrieb der Baustelle sind durch den AN ohne besondere Vergütung durchzuführen.
Unter Sicherungsmaßnahmen sind übliche Nebenleistungen zu verstehen. Baustelleneinrichtung und besondere Sicherungsmaßnahmen, die den im Leistungsverzeichnis ausgeschriebenen Positionen entsprechen, werden wie ausgeschrieben vergütet

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Wenn sich daraus Änderungen ergeben, sind diese direkt mit einzukalkulieren.
Die Pflicht zur Stellung von Bieterfragen in der
Angebotsphase lässt eine gesetzliche oder VOB/B
Bedenkenhinweispflicht nach Vertragsschluss unberührt

9.Fachbauleiter / Polier
Der AN ist verpflichtet, für dieses BV einen Fachbauleiter zu benennen. Die Amtssprache ist deutsch, entsprechend ist die Baustellenkommunikation durchzuführen. Der Fachbauleiter hat nach Aufforderung durch die Bauleitung an den Baubesprechungen teilzunehmen. Hierbei getroffene Vereinbarungen bzw. Anordnungen der Bauleitung, insbesondere wenn sie der Sicherheit oder dem Baufortschritt dienen, sind unverzüglich Folge zu leisten. Alle Ergebnisse von Baubesprechungen werden zu Vertragsbestandteilen, sofern nicht binnen fünf Werktagen schriftlich widersprochen wird und die Ergebnisse keine über die vertraglich vereinbarte Leistung hinausgehenden Mehrleistungen begründen

10. Allgemeines

Die Preiserstellung, für die in Folge beschriebenen Leistungen, gilt für die funktionsfähigen Estrich-, Putz-, Abdichtungs- und Fliesenarbeiten einschließlich der Anlieferung, Abladen und dem Transport innerhalb der Baustelle.

Der Bieter hat die Texte gründlich gelesen und akzeptiert diese Grundlage zur voll funktionsfähigen Erstellung der Gesamtleistung.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 024 Estrich-, Putz-, Abdichtungs- und Fliesenarbeiten

### Titel 010 Baustelleneinrichtung/sonstiges

**010.1 Baustelleneinrichtung**
*** Pauschalposition
Einrichten der Baustelleneinrichtung für sämtliche in der Leistungsbeschreibung aufgeführten Leistungen incl. der erforderlichen Maßnahmen gem. UVV zum Schutz des eigenen Personals.
Menge: 1,000 psch

**010.2 vorhalten Baustelleneinrichtung**
Vorhalten der Baustelleneinrichtung für die Dauer der Arbeiten. Abrechnung / Woche Vorhaltung
Menge: 22,000 Wo

**010.3 Räumung der Baustelleneinrichtung.**
*** Pauschalposition
Räumung der beschriebenen Baustelleneinrichtung.
Menge: 1,000 psch

**010.4 Dokumentation**
Liefern einer Dokumentation:

Die Dokumentation soll mindestens folgende Punkte
beinhalten:
- den Nachweis über die verwendeten Materialien
 inkl. der Technischen Merkblätter, etc.
-  eventuell wichtige  Hinweise für den Betreiber
-  eventl. erforderliche Wartungshinweise
-  Prüfzeugnisse jeglicher Art
-  Fachunternehmererklärung
-  Sonstiges, etc.

sämtliche Unterlagen sind in je einem Ordner,
sauber gegliedert mit Inhaltsangabe, 2-fach,
mit der Schlussrechnung abzugeben.
Menge: 1,000 Stk

### Titel 020 Vorbereitende Arbeiten

**020.1 Schließen von Aussparungen bis 0,1 m², Zementmörtel**
Schließen von Öffnungen und Aussparungen
wie Decken- und Bodendurchbrüche für
Kabel, Leitungen und Rohre bis 0,1 m².
mit Zementmörtel.
Menge: 50,000 Stck

**020.2 Höchstdruckwasserstrahlreinigung Nassbereiche**
Vorbereiten des Betonuntergrundes durch Höchstdruckwasserstrahlen
mind. 85 MPa (850 bar)

Nassreinigung des Untergrundes mit HÖCHSTDRUCKREINIGER,
Waschschleier nach Abtrocknung gründlich entfernen
durch ABKEHREN oder ABBLASEN mit ölfreier
Druckluft. Einschließlich Auffangen und
ordnungsgemäße Entsorgung des Waschwassers.

Untergrund:  Stahlbeton

Bei den Strahlarbeiten ist darauf zu achten,
dass die erforderlichen Haftzugfestigkeiten
für die nachfolgenden Schichten erreicht werden.
Der Nachweis hierzu ist über entsprechende
Haftzugprüfungen zu erbringen, welche über
gesonderte Position abgerechnet werden.
Menge: 700,000 m2

**020.3 Höchstdruckwasserstrahlreinigung Kinderbecken**
Vorbereiten des Betonuntergrundes durch Höchstdruckwasserstrahlen
mind. 85 MPa (850 bar)

Nassreinigung des Untergrundes mit HÖCHSTDRUCKREINIGER,
Waschschleier nach Abtrocknung gründlich entfernen
durch ABKEHREN oder ABBLASEN mit ölfreier
Druckluft. Einschließlich Auffangen und
ordnungsgemäße Entsorgung des Waschwassers.

Untergrund:  Stahlbeton

Ort:  Kinderbecken
  Boden/Wände/Rinnen

Bei den Strahlarbeiten ist darauf zu achten,
dass die erforderlichen Haftzugfestigkeiten
für die nachfolgenden Schichten erreicht werden.
Der Nachweis hierzu ist über entsprechende
Haftzugprüfungen zu erbringen, welche über
gesonderte Position abgerechnet werden.
Menge: 100,000 m2

**020.4 Schutzmaßnahmen**
Einfache Schutzeinrichtungen durch Abhängen/Abdecken
mit PE-Folie, 0,4 mm
(VOB / DIN 18352)
Menge: 200,000 m2

**020.5 Trägerelement 3,0 cm**
Liefern und versetzen von Trägerelementen
für Fliesenbeläge im Bereich von Sockeln,
Rohrleitungen, Sonderbauteilen, Leibungen,
Brüstungen.
Menge: 15,000 m2

**020.6 Trägerelement 5,0 cm**
Liefern und versetzen von Trägerelementen
für Fliesenbeläge im Bereich von Sockeln,
Rohrleitungen, Sonderbauteilen, Leibungen,
Brüstungen.
Menge: 15,000 m2

**020.7 Laufstege**
Laufstege nach UVV, als Steg über frisch verlegte
Flächen erstellen, vorhalten und wieder entfernen.
Menge: 200,000 m2

**020.8 Musterflächen**
Ansetzen und Verlegen von Mustern bis 1 m², als Zulage
zu der jeweiligen Fliesenposition. Einschließlich
Abbruch
und Entsorgung.
(VOB / DIN 18352)
Menge: 5,000 Stck

### Titel 030 Putzarbeiten

*Hinweis: Technische Vorbemerkungen*
Mitgeltende Normen und Regeln
Allgemeines
Es gelten jeweils die Normen und Regeln in der zum Vertragsschluss gültigen Fassung einschließlich der Änderungen, Berichtigungen und Beiblätter.
Soweit in der Leistungsbeschreibung auf Technische Spezifikationen, z. B. nationale Normen, mit denen Europäische Normen umgesetzt werden, europäische technische Zulassungen, gemeinsame technische Spezifikationen, Internationale Normen, Bezug genommen wird, werden auch ohne den ausdrücklichen Zusatz: "oder gleichwertig", immer gleichwertige Technische Spezifikationen in Bezug genommen.

Die Verarbeitungsrichtlinien des Erzeugers müssen eingehalten werden. Es werden nur aufeinander abgestimmte Produkte eines Erzeugers zugelassen.

Es darf auf keiner Fläche ein Gipsputz eingesetzt werden.

Anforderung der Ebenflächigkeit gemäß Toleranzen im Hochbau nach DIN 18 201 und DIN 18 202, Tabelle 3, Zeile 6
Grenzwerte der Winkelabweichungen gemäß
DIN 18202 Tabelle 2
Auf schwach oder nicht saugenden Betonflächen ist vor
dem Putzauftrag eine geeignete Haftbrücke( gefüllt mit mineralischen Gesteinskörnungen) aufzutragen. Auf den Betonflächen ist die vollflächige Haftbrücke mit einer Zahntraufel aufzubringen. Die Putzdeckung in den Rillen muss mindestens 2 mm betragen. Vor dem Verputzen ist
eine Standzeit von mindestens 2 Tagen( bei ungünstiger Witterung entsprechend länger) einzuhalten. Die
Haftbrücke muss vor Putzauftrag getrocknet und fest
sein. Dabei darf die Untergrund- und Verarbeitungstemperatur von +5 Grad C nicht unterschritten
werden.
Allgemeines:
Der Mörtel für die einzelnen Putzlagen ist von Hand
oder mit einer Maschine möglichst gleichmäßig dick aufzubringen und ebenflächig zu verziehen oder zu
verreiben. Um die gesamte Fläche ist eine einheitliche Ebenheit und Winkligkeit herzustellen.

Verarbeitung gemäß DIN V 18550 und DIN EN 998-1
Die Arbeitsweise, den Unterputz in zwei Arbeitsgängen
"nass in nass" anzutragen, hat sich bewährt.
Im ersten Arbeitsgang wird dabei gerüstlagenweise eine Schicht von rd. 10 mm dicke aufgetragen, die im zweiten Arbeitsgang auf die vorgesehene Unterputzdicke von 15
bis 20 mm fertig gestellt wird. Der frisch aufgetragene
Putz ist mit geeigneten Maßnahmen vor schädlichen Witterungseinflüssen, z.B. starkem Wind, Sonne oder
Frost, zu schützen.
Nach Tabelle 3 aus DIN V 18550 Putzsysteme für
Innenputz gelten die Anforderungen an Feuchträume/
und im Unterwasserbereich.
Im Leistungsverzeichnis werden hierbei folgende Zeilen
für Putze in Betracht gezogen.
Zeile 14b, PIII CS IV .( Auszug aus Leitlinien für das Verputzen von Mauerwerk und Beton IWM Industrieverband Werk Mörtel e.V.)
Bei Angebotsabgabe sind die Prüfzeugnisse der verwendeten Materalien beizufügen.

**030.1 Reinigung/Haftgrundierung Wände, Stahlbeton**
Reinigung des Untergrundes
Grundiermittel auf Putzuntergründen der Betonwände, je nach Saugfähigkeit im Verhältnis 1:2 bis 1:5 mit Wasser verdünnen, gleichmäßig auftragen.

Ausführung in einer Höhe bis zu 7,80 m
Menge: 1150,000 m²

**030.2 Reinigung/Haftgrundierung Wände, Mauerwerk KS**
wie vor, jedoch:

Grundierung der Mauerwerkswände, KS
Menge: 1050,000 m²

**030.3 Reinigung/Haftgrundierung Stützen**
wie vor, jedoch:

Grundierung der Stützen
Abmessung 0,3 x 0,3 m
Menge: 110,000 m²

**030.4 Reinigung/Haftgrundierung Laibungen**
wie vor, jedoch:

Grundierung der Laibungen,
B=0,30 m
Menge: 35,000 m²

**030.5 Zementputz PIII, Untergrund Stahlbeton**
Zementputz CS III (DIN V 18 550 und DIN EN 998-1) einlagig, als Unterputz für
nachfolgende Fliesenbeläge im Dünnbett,
Dicke i. M. ca. 15 mm, incl. vorherigem Spritzbewurf glatt ausgerieben, und allen erforderlichen Hilfsmitteln (zb. Putz-Schienen).
Höhe bis ca. 7.80 m nach Angabe der Bauleitung.
Putz in fix und fertiger Arbeit einschl. aller Nebenleistungen fachgerecht aufbringen.
Menge: 1150,000 m²

**030.6 Zementputz PIII, Untergrund Mauerwerk KS**
wie vor, jedoch:

Untergrund Mauerwerk KS
Menge: 1050,000 m²

**030.7 Zementputz PIII, Stützen**
wie vor, jedoch:

Putz der Stützen 30x30 cm
incl. Eckprofilen
Menge: 110,000 m²

**030.8 Zementputz PIII, Laibungen**
wie vor, jedoch:

Putz der Laibungen 30 cm
incl. Eckprofilen
Menge: 35,000 m²

**030.9 Zementputz PIII, Untergrund Stahlbeton-Treppenhauswände**
Zementputz CS III (DIN V 18 550 und DIN EN 998-1) einlagig, als Unterputz für
nachfolgende Anstrich,
Dicke i. M. ca. 15 mm, incl. vorherigem Spritzbewurf glatt ausgerieben, und allen erforderlichen Hilfsmitteln .
Höhe bis ca. 7.80 m nach Angabe der Bauleitung.
Putz in fix und fertiger Arbeit einschl. aller Nebenleistungen fachgerecht aufbringen.
Menge: 190,000 m²

**030.10 Zementputz PIII 5 mm Mehrstärke**
Mehrkosten ab 5 mm Mehrstärke, pro 5 mm Mehrstärke des Putzes der Hauptposition
Zementputz bis zu einer Stärke von ca. 35 mm. Abrechnung je 5 mm Mehrstärke pro m2
Menge: 25,000 m²

### Titel 040 Zementestrich

#### Bereich 040.10 Erdgeschoss

**040.10.1 Haftbrücke für Verbundestrich**
Haftbrücke für Verbundestrich, zementär.
Auftragen der zementären Haftbrücke auf ausreichend
verankerungsfähige Betonfläche. Haftbrücke intensiv in
den vorgefeuchteten, mattfeuchten Untergrund
einbürsten.
Vergütete Haftschlämme frisch in frisch mit
nachfolgendem
Mörtel bzw. Estrich bedecken
Menge: 700,000 m2

**040.10.2 Gefälle-Verbundestrich, einlagig, 30-80 mm-Beckenumgänge**
Verbund-Zementestrich CT-C12 nach DIN 18560 Teil 3
/
DIN EN 13813, als Gefälleestrich
Einbau einlagig
Estrichdicke: 30 bis 80 mm
 i.M. 55 mm
(max. Zuschlagskorngröße 0-16 mm)

Einbauort: Nassräume/Beckenumgänge
Menge: 325,000 m2

**040.10.3 PE-Folie / 2-lagig / 0,15 mm**
PE-Folie, 0,15 mm stark,
2-lagig
als Trennlage
über dem Gefälleestrich
der vor beschriebenen Positionen,
liefern und verlegen,
Stöße ausreichend überlappen.
Einbau waagerecht/geneigt
Menge: 1540,000 m²

**040.10.4 Zementestrich, CT-C35-F5, D=50 mm**
Zementestrich CT-C35, F5, nach DIN 18560 Teil 3
/
DIN EN 13813,
Einbau einlagig
Estrichdicke: 50 mm

(max. Zuschlagskorngröße 0-16 mm)

Einbauort: Feuchträume/Umkleiden/Beckenumgänge
Menge: 1495,000 m2

**040.10.5 Anarbeiten an Bodenabläufe**
Zulage zum vorbeschrieben Estrich für das höhengenaue Anarbeiten an und montieren von bauseitig gelieferten Bodenabläufen,
einschl. herstellen eines 2 % Gefälles zum Ablauf hin,
Ausführung gem. Gefälleplan
Menge: 72,000 St

**040.10.6 Anarbeiten an Bodeneinlaufrinne**
Zulage zum vorbeschrieben Estrich für das höhengenaue Anarbeiten an Bodeneinlaufrinnen,
einschl. herstellen eines 2 % Gefälles zum Ablauf hin,
Ausführung gem. Gefälleplan
Abrechnung je lfdm Rinne beidseitig
Menge: 25,000 m

**040.10.7 Schalung Estrichkanten, Beckenrinne**
Abschalen von Estrichkanten im Bereich der Beckenrinne
bis 50 mm Höhe.
Menge: 145,000 m

**040.10.8 EPOXY-Verguss Entwässerungsrinnen Edelstahlbecken**
Verguss des Überganges zwischen Estrich und Edelstahlbeckenkopf

Epoxy mit Quarzsand

Abmessung ca. 150 x 40 mm
Menge: 145,000 m

**040.10.9 Schalung Estrichkanten**
Abschalen von Estrichkanten im Bereich von Treppen, Höhenversätzen oder ähnlichem
bis 150 mm Höhe.
Menge: 25,000 m

**040.10.10 EPOXY-Verguss Fenster**
Verguss des Überganges zwischen Estrich und Fensterprofil

Epoxy mit Quarzsand

Abmessung ca. 150 x 100 mm
Menge: 15,000 m

**040.10.11 Randdämmstreifen**
liefern und einbauen von Randdämmstreifen
incl. Ecken u.ä.
bis 150 mm Höhe.
Menge: 950,000 m

#### Bereich 040.20 sonstiges

**040.20.1 Zulage Estrich / Kleinflächen <5,0 m²**
Zulage zu vor beschriebenen Estrichpositionen für das nachträgliche Einbringen von Zementestrich in Kleinflächen <5,0 m².
Menge: 5,000 m²

**040.20.2 Zulage Estrich / Höhenversatz 5 mm**
Zulage zu vor beschriebenen Estrichpositionen für Herstellung eines Höhenversatzes von 5 mm an Übergängen verschiedener Oberbeläge inkl. aller Schalungen und sonstigen Mehraufwendungen.
Menge: 10,000 m

**040.20.3 Zulage Estrich / Höhenversatz 15 mm**
Zulage zu vor beschriebenen Estrichpositionen für Herstellung eines Höhenversatzes von ca. 15 mm an Bodenrinnen in Duschräumen inkl. aller Schalungen und sonstigen Mehraufwendungen.
Menge: 15,000 m

**040.20.4 Aussparung/ Vertiefung Estrich/ T/B = 20mm/200mm**
Im Zuge der Estricherstellung gilt es in diversen Übergangsbereichen einseitige Ausschnitte/ Vertiefungen vorzusehen, so dass gewährleistet ist, dass bauseits ein fachgerechter bündiger Abschluss der späteren naßbelasteten Böden zu den trockenen Böden erstellt werden kann.

Abrechnung erfolgt nach lfdm Vertiefung

In dem Vertiefungsbereich gilt es im Zuge der Baumaßnahme vorab als Schutzmaßnahme eine 19mm OSB-Platte im passenden Streifenformat zuzuschneiden und einzusetzen.

Breite: 200 mm
Tiefe: 20 mm

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
Ort: In dieversen Türübergängen
daher immer kurze Längenabschnitte.
Menge: 15,000 m

**040.20.5 Bewegungsfuge, elastisch, Aluprofil, Höhe 150 mm, in Estrich**
Bewegungsfugenprofil für Estrich-Konstruktion aus Aluminum-Trägerprofil mit Befestigungswinkel mit oberflächenbündiger, elastischer, abriebfester, witterungs-, temperatur- und weitgehend öl-, säure- und bitumenbeständiger Einlage.
Leistung inkl. Reinigung der Trennfuge und Hinterfüllung mit elastischem Material und Aufbringen eines Glattestrichs unter der Konstruktion sowie Einrichtung und Justierung von Winkel und Trägerprofil und Befestigung des Winkels auf Rohboden

Temperaturbeständigkeit : - 30°C bis + 120°C
Angaben zur Beständigkeit: Chlorwasserbeständig
Fugenbreite: max. 30 mm
Fugenspiel: +/- 5 mm
Fußbodenaufbau: 150 mm

inkl. Anarbeitung des Aufbetons
inkl. Anarbeitung des auf dem Aufbeton aufzutragenden Gefälleestrichs. jeweils beidseitig des Profils.
Menge: 30,000 m

**040.20.6 Arbeits- und Scheinfuge / schneiden und füllen**
Arbeits- und Scheinfuge in frischen Estrich schneiden und nach Belegreife des Estrichs mit Fugendichtmasse  aus Kunstharz kraftschlüssig füllen.
Fugentiefe:  1/3 der Estrichdicke
Fugenbreite:  5 mm
Menge: 260,000 m

**040.20.7 Aussparung schließen, 0,1 qm bis 1 qm, Estrich**
Aussparung in Estrich schließen und nachträglich an durchdringende Bauteile anarbeiten.
Estrichart:  Verbundestrich
Aussparungsgröße: 0,1 m² - 1,0 m²
Estrichdicke:  60-130 mm
Menge: 10,000 St

**040.20.8 Vertiefung für Einbaurahmen, Estrich ca. 6,25 m x 3,30m**
Vertiefung für Einbaurahmen in Zementestrich; ohne Kantenprofile.
Größe : ca. 625/330 cm
Tiefe : 40 mm
Menge: 1,000 St

**040.20.9 Mattenrahmenprofil / Edelstahl**
Mattenrahmen für Fussmatte aus Winkelprofilen aus Edelstahl liefern und höhengerecht inkl. Estrichaussparung einbauen, einschl. aller Zuschnitte, Bohrungen, Hilfs-, Transport- und Befestigungsmittel.
Schenkellängen:  ca. 25x25x3 mm,
Menge: 20,000 m

**040.20.10 Haftzugsprüfung Rohboden für Verbundestrich**
Überprüfen der Oberflächenzugfestigkeit der vorbereiteten Oberfläche nach DAfStb-Richtlinie Schutz und Instandsetzung von Betonbauteilen (RiLi-SIB, 2001) bzw. ZTV-SIB,mittels geeignetem Meßwerkzeug Im Beisein der Bauleitung. Die Ergebnisse (Prüfstelle, Werte, Trennfall) sind in einem Protokoll festzuhalten und der Bauleitung zu übergeben. Abreißfestigkeit mindestens =1,8 N/mm² liegen.
Menge: 25,000 Stk

**040.20.11 Restfeuchtemessungen**
CM-Messung zur Bestimmung der Restfeuchte der eingebrachten Estriche inkl. Dokumentation (ca. 1 Stck / 50m2)
Menge: 10,000 St

### Titel 050 Verbundabdichtungen

*Hinweis: Fabrikat/System Abdichtung*
Bei Angebotsabgabe ist der Systemhersteller und die verwendeten Produkte zu benenne.

Systemhersteller: '.........'
  (vom Bieter einzutragen)

Grundierung: '.........'
  (vom Bieter einzutragen)

Verbundabdichtung: '.........'
  (vom Bieter einzutragen)

Fugenband: '.........'
  (vom Bieter einzutragen)

Schnittschutzband: '.........'
  (vom Bieter einzutragen)

#### Bereich 050.10 Untergeschoss

**050.10.1 Grundierung von Boden und Wandflächen**
Untergrund grundieren mit wässriger
Kunstharzgrundierung passend zum Fabrikat
des darüberliegenden Aufbaus.
Menge: 200,000 m2

**050.10.2 Abdichtung, Wände, nach WHG, AwSV und TRwS 786**
Rissüberbrückende und chemisch beständige Beschichtung für Betonwandflächen zum Schutz vor wassergefährdenden Stoffen.

2 Komponenten Epoxydharz

Verarbeitung nach Herstellerrichtlinien
Menge: 130,000 m2

**050.10.3 Abdichtung, Wände, nach WHG, AwSV und TRwS 786**
Rissüberbrückende und chemisch beständige Beschichtung für Betonwandflächen zum Schutz vor wassergefährdenden Stoffen.

Verarbeitung nach Herstellerrichtlinien
Menge: 70,000 m2

**050.10.4 Einbauteile Boden/Wand DN 25 bis DN 100 cm anarbeiten**
Abdichtung an Durchdringungen im
Abdichtungsbereich herstellen.
Menge: 28,000 Stck

**050.10.5 Einbauteile Boden/Wand DN 200 bis DN 300 anarbeiten**
Pos. wie vor jedoch für Einbauteil DN 200 bis DN 300
Menge: 10,000 Stck

**050.10.6 Einbauteile Boden/Wand D=80 cm anarbeiten**
Pos. wie vor jedoch für Einbauteil D=80 cm
Menge: 4,000 Stck

#### Bereich 050.20 Erdgeschoss

**050.20.1 Kaltbitumenvoranstrich**
Kaltbitumenvoranstrich incl. Reinigung der Bodenflächen
liefern und aufbringen.
Menge: 595,000 m2

**050.20.2 Zulage Kaltbitumenvoranstrich**
wie vor, jedoch als Zulage im Randbereich.
Höhe: 0,25 m
Menge: 380,000 m

**050.20.3 Dampfsperre**
Sperrschicht gegen Restfeuchte mit Polymerbitumenbahn
Sperrschicht gegen Restfeuchte aus der Rohdecke,
durch Abdichtungsbahn aus Polymerbitumen mit
Aluminiumeinlage und Glasvliesverstärkung, ca. 1 mm
dick, Rollenbreite 1,25 m,
sd-Wert >= 1500 m, Längsnähte selbstklebend,
10 cm Überlappung, Kopfstöße der Abdichtungsbahn mit
selbstklebenden Anschlussstreifen schließen,
Abdichtungsbahn an Mauersperrbahn heranführen/
verkleben *,

Allgemeines bauaufsichtliches Prüfzeugnis ist
vorzulegen.

angebotenes Fabrikat: '.........'
  (vom Bieter einzutragen)
Menge: 595,000 m2

**050.20.4 Mehraufwand Hochführen Dampfsperre**
Mehraufwand für das Hochführen der Dampfsperre an
der Wand.
Inclusive Material
Höhe: 0,25 m
Menge: 380,000 m

**050.20.5 Mehraufwand Dampfsperre an Aussparungen**
Mehraufwand für das Anarbeiten der Dampfsperre an
Aussparungen, Öffungen, Vertiefungen und Bodenabläufen über 0,10 m² Einzelgröße.
Inclusive Material
Menge: 45,000 St

**050.20.6 Mehraufwand Dampfsperre an Durchdringungen**
Mehraufwand für das Anarbeiten der Dampfsperre
Durchdringungen wie Rohre etc.
Inclusive Material
Menge: 5,000 St

**050.20.7 Mehraufwand Dampfsperre an Türschwellen**
Mehraufwand für das Anarbeiten der Dampfsperre
an Türschwellen
Inclusive Material
Menge: 30,000 m

**050.20.8 Mehraufwand Dampfsperre an Ecken**
Mehraufwand für das Anarbeiten der Dampfsperre
an Ecken
Inclusive Material
Menge: 185,000 m

**050.20.9 Grundierung von Estrich-, Wandflächen, Beckenkopf**
Untergrund grundieren mit wässriger
Kunstharzgrundierung passend zum Fabrikat
des darüberliegenden Aufbaus.
Menge: 1850,000 m2

**050.20.10 Abdichtung im Verbund, Wandbereich**
Abdichtung im Verbund nach Bauregelliste A Teil 2 Abs.
1.10,
Beanspruchungsklasse W2-I
Aufbringen der zementären Sicherheitsdichtschlämme
gemäß
Werksvorschrift.
Bauteil: Wände, Sockel
Trocken -Schichtdicke: mind. 2,0mm
Menge: 315,000 m2

**050.20.11 Abdichtung im Verbund, Boden Nassbereiche**
Abdichtung im Verbund nach Bauregelliste A Teil 2 Abs.
1.10,
Beanspruchungsklasse W2-I
Aufbringen der zementären Sicherheitsdichtschlämme
gemäß
Werksvorschrift.
Bauteil: Nassbereiche
Trocken -Schichtdicke: mind. 2,0mm
Menge: 1535,000 m2

**050.20.12 Fugenband**
Abdichtung im Verbund - integrieren von
Sicherheitsdichtband an den Ecken und im
Anschlussbereich Wand / Boden  in frisch aufgetragene
zementäre Sicherheitsdichtschlämme einlegen;
Überlappungen mind.
6 cm, sorgfältig ausführen; eingelegtes Band mit
frischer Dichtschlämme voll deckend überspachteln.
Menge: 915,000 m

**050.20.13 Schnittschutzband**
Schnittschutzband
liefern und nach Herstellervorschrift einbauen
Menge: 915,000 m

**050.20.14 Haftbrücke Edelstahlgewebe**
Haftbrücke Edelstahlgewebe
zweilagig,
eingebettet in Polymerdispersion
liefern und nach Herstellervorschrift einbauen
Menge: 50,000 m

**050.20.15 Ausbildung Bauteiltrennfuge**
Abdichtung im Verbund - integrieren von
Sicherheitsdichtband über den Bauteilübergang - Rinne /
Betonschale in frisch aufgetragene zementäre
Sicherheitsdichtschlämme schlaufenartig einlegen;
überlappungen sorgfältig ausführen; eingelegtes Band
mit frischer Dichtschlämme voll deckend überspachteln.
Menge: 30,000 m

**050.20.16 Eckausbildung 90°**
Abdichtung im Verbund - integrieren von
Sicherheitsdichtecke Innen- und Außenecke in frisch
aufgetragene zementäre Sicherheitsdichtschlämme
einlegen; Überlappungen sorgfältig ausführen;
eingelegtes Band mit frischer Dichtschlämme voll
deckend überspachteln.
Menge: 405,000 Stck

**050.20.17 Eindichten von Dünnbett-Bodeneinläufen**
Dünnbett Bodenabläufe mit Fest- und Losflansch mit
Dichtmanschette Boden vollständig an die Abdichtung
anschließen.
Menge: 75,000 Stck

**050.20.18 Einbauteile Boden/Wand D=5 bis 10 cm anarbeiten, Verguss**
Kapillarbrechenden Verguss an Durchdringungen im
Abdichtungsbereich herstellen durch Verfüllen des
vorher freizulegenden Durchdringungskragens mit
fließfähigem Epoxidharzmörtel aus Epoxi-Grundierung
und feuergetrocknetem Quarzsand  o 0,7- 1,2 mm im
Mischungsverhältnis 1:3.
Einbauteilflansch vor der Abdichtung anschleifen und
Abdichtung mit Armierungsgewebe verstärken.
Menge: 30,000 Stck

**050.20.19 Einbauteile Boden/Wand D=10 bis 15 cm anarbeiten, Verguss**
Pos. wie vor jedoch für Einbauteil D=10 bis 15 cm
Menge: 10,000 Stck

**050.20.20 Einbauteile Wand bis d= 5 bis 10 cm anarbeiten**
Wandeinbauteile (Rohrdurchführungen) mit
Dichtmanschette
vollständig an die Wandabdichtung anschließen.
Menge: 50,000 Stck

**050.20.21 Einbauteile Wand bis d=10 bis 15 cm anarbeiten**
Wandeinbauteile (Rohrdurchführungen) mit
Dichtmanschette
vollständig an die Wandabdichtung anschließen.
Menge: 10,000 Stck

**050.20.22 Entwässerungsrinnen grundieren u. abstreuen**
Entwässerungsrinne aus Edelstahl grundieren; Los- und
Festflanschteile aufrauen und mit der 2 -komponentigen
Spezialgrundierung grundieren; die frische Grundierung
ist mit feuertgetrocknetem Quarzsand (Körnung 0,3 bis
0,8mm) abzustreuen.
Abrechnung pro lfdm Rinne
Menge: 25,000 m

**050.20.23 Entwässerungsrinnen eindichten**
Entwässerungsrinne aus Edelstahl mit Festflansch -
Konstruktion eindichten; Dichtband auf den
vorbereiteten Festflansch in frisch aufgetragene
zementäre Sicherheits -Dichtschlämme einlegen.
Eingelegtes Dichtband mit frischer Dichtschlämme
überspachteln.
Abrechnung pro lfdm Rinne
Menge: 25,000 m

**050.20.24 Entwässerungsrinnen Edelstahlbecken grundieren u. abstreuen**
Entwässerungsrinne aus Edelstahl grundieren;
Festflanschteile aufrauen und mit der 2 -komponentigen
Spezialgrundierung grundieren; die frische Grundierung
ist mit feuertgetrocknetem Quarzsand (Körnung 0,3 bis
0,8mm) abzustreuen.
Menge: 145,000 m

**050.20.25 Entwässerungsrinnen Edelstahlbecken eindichten**
Entwässerungsrinne aus Edelstahl mit Festflansch -
Konstruktion eindichten; Dichtband auf den
vorbereiteten Festflansch in frisch aufgetragene
zementäre Sicherheits -Dichtschlämme einlegen.
Eingelegtes Dichtband mit frischer Dichtschlämme
überspachteln.
Menge: 145,000 m

**050.20.26 Montage von Befestigungsteilen**
Montage von Befestigungsteilen u.ä..
Einbau von hochfesten und wasserdichten 2 -
komponentigen Epoxidharz (Untergrund ausreichend
tragfähig und trocken);
Vergießen von gesetzten Edelstahlteilen in Beton -
Aussparung mit Epoxidharz -Fugenmörtel.
Einbau von Epoxidharz -Fugenmörtel von 7 bis 20mm;
Oberfläche rau abziehen.
Menge: 4,000 St

**050.20.27 Untergrundausgleich im Bereich der finnischen Rinne**
Ausgleichen von Unebenheiten mit hydraulisch
schnellerhärtender Spachtelmasse im Bereich
zwischen Rinne und der statischen Bewegungsfuge,
Abwicklung ca. 120cm
Schichtdicke i. M. 15 mm
Vorbehandlung des Untergrundes mit  zementärer,
flexibler Haftschlämme zur Verbesserung des
Haftverbunds. Verarbeitung der Spachtelmasse mit
Haftschlämme  frisch in frisch.
Menge: 25,000 m

**050.20.28 Zulage Oberflächentoleranzen Bereich der finnischen Rinne**
Zulage für geringe Oberflächentoleranzen des
Untergrundausgleichs im Bereich des Beckenkopfes.
Maximal 1/2 Wert der DIN 18202.
Menge: 25,000 m

**050.20.29 Teilabdichtung der Überlaufrinne**
Vorbereiten des Betons für ausreichende
Haftung der Abdichtung.
Abdichtung in 3 Arbeitsgängen mit 5 kg/m²
im Streichverfahren herstellen.

Im Bereich der Fuge Beckenkopf/Beckenumgang
ist Dichtband schlaufenförmig einzubauen.
Abdichtfläche ca. 0,50 m²/m
Menge: 25,000 m

**050.20.30 Abdichtung im Verbund, Kleinkinderbecken**
Abdichtung im Verbund nach Bauregelliste A Teil 2 Abs.1.10,
Beanspruchungsklasse A1, A2, B.
Vorbereiten des Betons für ausreichende
Haftung der Abdichtung.
Abdichtung in 3 Arbeitsgängen mit 5 kg/m²
im Streichverfahren herstellen.

Im Bereich der Fuge Beckenkopf/Beckenumgang
ist Dichtband schlaufenförmig einzubauen.
Abdichtfläche ca. 0,5 m²/m
Menge: 80,000 m2

**050.20.31 Zulage Eindichtung Wasserrad/Stauwehr**
Zulage für die Abdichtung beim Einbau des Wasserrades und der Stauwehre
Menge: 3,000 St

**050.20.32 Rohrdurchführung / Einströmdüsen grundieren u. abstreuen, bis DN 100, PE**
Rohrdurchführung / Einströmdüsen
aus Werkstoff PE-Polyethylen
grundieren; Los- und Festflanschteile aufrauen und
mit der 2 -komponentigen Spezialgrundierung grundieren;
die frische Grundierung ist mit feuertgetrocknetem
Quarzsand (Körnung 0,3 bis 0,8mm) abzustreuen.
Menge: 15,000 St

**050.20.33 Rohrdurchführung / Einströmdüsen eindichten, DN 100, PE**
Rohrdurchführung / Einströmdüsen
aus Werkstoff PE-Polyethylen
mit Los- Festflansch Konstruktion im
Unterwasserbereich eindichten; Dichtmanschette auf den
vorbereiteten Festflansch in frisch aufgetragene
zementäre Sicherheits -Dichtschlämme einlegen.
Eingelegte Dichtmanschette mit frischer Dichtschlämme
überspachteln. Nachfolgend Losflansch aufschrauben.
Gemäß Detailzeichnung
Menge: 15,000 St

### Titel 060 Fliesenarbeiten

*Hinweis: Technische Vorbemerkungen*
Fliesenarbeiten

Zusätzliche, technische Vertragsbedingungen

1. Sämtliche Fliesen und Platten sind ausschließlich in 1. Wahl zu liefern.

2. Für sämtliche Beläge gelten die Ebenheitstoleranzen nach DIN
 18202 mit erhöhten Anforderungen (Tabelle 3, Zeile 4 und 7).
 Die Aufwendungen sind in die Einheitspreise einzukalkulieren.

3. Vor Auftragserteilung sind für sämtliche Baustoffe die Prüfzeugnisse bzw. Zulassungsbescheide vorzulegen.

4. Für Abdichtung, Verklebung und Verfugung sind nur in sich abgestimmte Systeme zugelassen.
 Ein Wechsel der Produkte innerhalb des Abdichtungssystems ist nicht zulässig.
 Es ist zu gewährleisten, dass Untergrundvorbereitung und Aufbau aufeinander abgestimmt sind.

5. entfällt

6. Die Beläge sind als fertige Leistung anzubieten, einschl. Lieferung, Verklebung und Verfugung

8. Für die Anordnung der Bewegungsfugen in den Bekleidungsstoffen gilt das Merkblatt
 "Bewegungsfugen in Bekleidungen und Belägen aus Fliesen und Platten".

9. Für die nachfolgende Fliesenverlegung auf den Abdichtungen ist die DIN 18 157, Teil 3 bindend.

10. Das Merkblatt "Keramische Beläge im Schwimmbadbau  Hinweise für die Planung und Ausführung"  herausgeben vom Fachverband des Deutschen Fliesengewerbes
 im Zentralverband des Deutschen Baugewerbes e. V. Bonn (ZDB) ist Grundlage für die  Abdichtungen.

11. Nach erfolgter Abdichtung des Beckens und vor Beginn der Fliesen- und Plattenarbeiten ist zur  Überprüfung der Dichtheit eine mindestens 14 Tage andauernden Probefüllung des Beckens  vorzunehmen.
Der Füllstand muss mind. die Höhe des späteren Wasserstandes erreichen; dieses auch bei  hochliegender Wasserrinne.
Die Kosten für Wasser und Abwasser trägt der Bauherr.
Der An haftet für Schäden die aus einer evtl. Undichtigkeit des Beckens resultieren,

12. Die Systembaustoffe erfüllen folgende Kriterien.
Allgemein bauaufsichtliches Prüfzeugnis als Abdichtung im Verbund mit Fliesen und Plattenbelägen entsprechend Bauregelliste A Teil 2.
Einsatzbereich: Beanspruchungsklasse W2-I.

14. Vermessung
Sämtliche erforderlichen Vermessungsleistungen sind als Nebenleistung in die Einheitspreise
einzukalkulieren. Vgl. hierzu auch VOB/C, DIN 18299, 4.1.3

*Hinweis: Zusätzliche technische Vorbemerkungen*
Fliesen- und Plattenarbeiten nach DIN 18352.

Es wird hier insbesondere auf das ZDB Merkblatt Schwimmbadbau - Hinweise für die Planung und Ausführung keramischer Beläge im Schwimmbadbau-hingewiesen

Achtung. Sämtliche Fliesen im Beckenumgang sind hohlraumfrei im kombinierten-Verfahren (Floating-Buttering) nach DIN 18157 zu verlegen.
Das gleiche gilt für stark beanspruchte Beläge (Duschen, WC`s, etc.).

Abweichende Verlegeverfgahren werden nicht akzeptiert.

Fließbettkleber sind nicht zugelassen.
Die entsprechenden Kosten sind in die Einheitspreise einzukalkulieren.

Für sämtliche Ebenen und Flächen gelten die erhöhten Anforderungen an Ebenheitstoleranzen im Hochbau gemäß DIN 18202.
Diese sind mit den Angebotspreisen abgegolten.

Sämtliche ausgeschriebenen Fliesenbeläge müssen vom gleichen Hersteller produziert sein.
Die Fliesen unterscheiden sich lediglich in Form, Größe
und Farbe (siehe Einzelpositionen).

Die ausgeschriebenen Steinzeugfliesen müssen der
Gruppe BIb entsprechen und eine niedrige Wasseraufnahme
E kleiner/gleich 3 Prozent nach DIN EN 14411 haben.

Der Bieter kann andere Modulabmessungen anbieten,
sollte dies jedoch vermerken.

Farbabweichungen sind nicht zulässig.
Fliesenkleber für Wand- u. Bodenfliesen
Dünnbettmörtel, zementhaltig, mit erhöhter
Anforderungen, mit verringertem Abrutschen und mit
verlängerter offener Zeit C2 TE nach DIN EN 12004,
verformbar S1 nach DIN EN 12002.
Die Verlegung hat möglichst hohlraumfrei sowie im
Buttering/ Floating Verfahren zu erfolgen.

Hinweise, Anforderungen- Fugenmörtel für Wandfliesen Fugenmörtel, zementhaltig, mit hoher Abriebsfestigkeit
und verringerter Wasseraufnahme, mit hoher Abriebbeständigkeit CG2WAr nach DIN EN 13888, wasser- und schmutzabweisend, hochbeständig bei Dampfstrahlreinigung

Farbton an die Fliesenfarbe angepasst,
nach Wahl der Architekten

Angaben zur Abrechnung

Nach ATV DIN 18299 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung zu vereinbaren.

*Hinweis: Fabrikat/System Fliesen*
Da die Fliesengestaltung gem. Gestaltungskonzept ein besonderes Design / Farbkonzept
erhalten soll, wurden bei der Planung das folgend beschriebene Fliesenfabrikat ausgewählt.

Fabrikat :  Deusche Steinzeug Agrob Buchtal

B01-Bodenfliese
System:  Savona
Nennmaß:  30 x 60 cm
Farbe:  beige
Rutschhemmung:  R10/A
Sortierung:  I. Wahl

angebotenes Fabrikat: '.........'
  (vom Bieter einzutragen)

B02-Bodenfliese
System:  Savona
Nennmaß:  15 x 15 cm
Farben:  beige
Rutschhemmung:  R11/B (Sonderfertigung)
Sortierung:  I. Wahl

angebotenes Fabrikat: '.........'
  (vom Bieter einzutragen)

B04-Bodenfliese
System:  Savona
Nennmaß:  15 x 15 cm
Farben:  braun
Rutschhemmung:  R11/B (Sonderfertigung)
Sortierung:  I. Wahl

angebotenes Fabrikat: '.........'
  (vom Bieter einzutragen)

B06-Bodenfliese
System:  Savona
Nennmaß:  5 x 5 cm
Farben:  braun
Rutschhemmung:  R11/C
Sortierung:  I. Wahl

angebotenes Fabrikat: '.........'
  (vom Bieter einzutragen)

B08-Beckenbodenfliese
System:  Loop
Nennmaß:  d=2 cm
Farben:  aquablau
Rutschhemmung:  R11/C
Sortierung:  I. Wahl

angebotenes Fabrikat: '.........'
  (vom Bieter einzutragen)

W01-Wandfliese
System:  Savona
Nennmaß:  30 x 60 cm
Farbe:  beige
Rutschhemmung:  ./.
Sortierung:  I. Wahl

angebotenes Fabrikat: '.........'
  (vom Bieter einzutragen)

W02-Wandfliese
System:  Karl
Nennmaß:  10 x 25 cm
Farben:  indigo
Rutschhemmung:  ./.
Sortierung:  I. Wahl

angebotenes Fabrikat: '.........'
  (vom Bieter einzutragen)

W03-Wandfliese
System:  Savona
Nennmaß:  30 x 60 cm
Farbe:  braun
Rutschhemmung:  ./.
Sortierung:  I. Wahl

angebotenes Fabrikat: '.........'
  (vom Bieter einzutragen)

W04-Wandfliese
System:  Karl
Nennmaß:  10 x 25 cm
Farben:  Ocean Blue
Rutschhemmung:  ./.
Sortierung:  I. Wahl

angebotenes Fabrikat: '.........'
  (vom Bieter einzutragen)

W05-Wandfliese
System:  Savona
Nennmaß:  15 x 15 cm
Farbe:  beige
Rutschhemmung:  ./.
Sortierung:  I. Wahl

angebotenes Fabrikat: '.........'
  (vom Bieter einzutragen)

W06-Wandfliese
System:  Savona
Nennmaß:  15 x 15 cm
Farbe:  braun
Rutschhemmung:  ./.
Sortierung:  I. Wahl

angebotenes Fabrikat: '.........'
  (vom Bieter einzutragen)

W07-Wandfliese
System:  Loop
Nennmaß:  D=1 cm
Farbe:  aquablau
Rutschhemmung:  ./.
Sortierung:  I. Wahl

angebotenes Fabrikat: '.........'
  (vom Bieter einzutragen)

S03-Sockelfliese
System:  Savona
Nennmaß:  15 x 15 cm
Farbe:  beige
Rutschhemmung:  ./.
Sortierung:  I. Wahl

angebotenes Fabrikat: '.........'
  (vom Bieter einzutragen)

Gleichwertige Produkte sind zugelassen.
Sie müssen in Materialgüte, in Farbe und Oberfläche gleichwertig sein.
Die Gleichwertigkeit ist nachzuweisen.

Abweichungen von den im LV genannten Fliesen sind mit Angebotsabgabe in Form einer Anlage zu  benennen.

Anmerkung: Einige Fliesen sind bezüglich der Rutschfestigkeitsklasse Sonderanfertigungen mit entsprechend längeren Lieferfristen.

#### Bereich 060.01 Bereich E-01

*Hinweis: Raumnummern*
In diesem Abschnitt sind folgende Räume enthalten:

EG 01  Windfang
EG 02  Unisex WC
EG 03  Foyer
EG 04  Backoffice
EG 05  Mehrzweckraum
EG 07  Frisierbereich

**060.01.1 B01-Bodenfliesen 30/60, Beige, R10/A**
Bodenfliesen nach DIN EN 121 AI zur Bekleidung der Bodenflächen liefern und im
Buttering- / Floatingverfahren verlegen, aus folgendem Material:

Nennmaße:  300 x 600 mm
Rutschsicherheit:  R10/A
Farbe:  beige
Sortierung:  I. Wahl
Verlegung:  Schnittfugig, einschl. aller Paßstücke
Untergrund:  Zementestrich
Menge: 70,000 m²

**060.01.2 B02-Bodenfliesen 15/15, Beige, R11/B**
Bodenfliesen nach DIN EN 121 AI zur Bekleidung der Bodenflächen liefern und im
Buttering- / Floatingverfahren verlegen, aus folgendem Material:

Nennmaße:  150 x 150 mm
Rutschsicherheit:  R11/B
Farbe:  beige
Sortierung:  I. Wahl
Verlegung:  Schnittfugig, einschl. aller Paßstücke
Untergrund:  Zementestrich
Menge: 40,000 m²

**060.01.3 Zulage Übergang Bodenfliesen 60/30 auf 15/15**
Zulagepreis der vorbeschriebenen Bodenfliesen
für den Übergang der Bodenfliesen 60/30 auf 15/15
gem. Bodenspiegel
Menge: 15,000 m

**060.01.4 Zulage Schnitte Bodenfliesen-gerade**
Zulagepreis der vorbeschriebenen Bodenfliesen
für gerade Schnitte
Menge: 105,000 m

**060.01.5 Zulage Schnitte Bodenfliesen-schräg**
Zulagepreis der vorbeschriebenen Bodenfliesen
für schräge Schnitte
Menge: 10,000 m

**060.01.6 S01-Fliesen Sockel, H=30 cm, 30/60, Beige**
Bodenfliesen als umlaufender Sockel,
nach DIN EN 121 AI zur Bekleidung der Wandflächen liefern und im Buttering- / Floatingverfahren verlegen,
aus folgendem Material:
Sockelhöhe:  300 mmm
Nennmaße:  300 x 600 mm
Rutschsicherheit:  ./.
Farbe:  beige

Sortierung:  I. Wahl
Untergrund:  Zementputz/Faserzemenplatten
Verlegung: Schnittfugig, einschl. aller Paßstücke
verlegen gemäß Fliesenplan, einschl. aller Anarbeitungen.
Menge: 60,000 m

**060.01.7 Zulage Schnitte Sockelfliesen**
Zulagepreis der vorbeschriebenen Sockelfliesen
für gerade Schnitte/Gehrungsschnitte
Menge: 45,000 St

**060.01.8 W01-Wandfliesen, 30 x 60, beige**
Wandfliesen,
nach DIN EN 121 AI zur Bekleidung der Wandflächen liefern und im Buttering- / Floatingverfahren verlegen,
aus folgendem Material:

Nennmaß:  30 x 60 cm
Farbe:  beige

Sortierung:  I. Wahl
Verlegung:  schnittfugig,
Untergrund:  Zementputz/Faserzemenplatten
Einbauhöhe:  bis +2,750 m
schnittfugig verlegen gemäß Fliesenplan, einschl. aller Anarbeitungen.
Menge: 15,000 m²

**060.01.9 Zulage Schnitte Wandfliesen-gerade**
Zulagepreis der vorbeschriebenen Wandfliesen
für gerade Schnitte
Menge: 30,000 m

**060.01.10 Eck-/Abschlussprofil, 12,5 mm**
als Belagsabschluss- oder Eckprofil mit
trapezförmig gelochtem Befestigungsschenkel
und symmetrisch gerundeter Sichtfläche

Material:  Edelstahl gebürstet
Profilhöhe: 12,5 mm
liefern und unter Beachtung der Herstellerangaben
fachgerecht einbauen.
Der Einbau von Formteilen wie Außenecken oder
Innenecken ist in die Einheitspreise einzurechnen.
Menge: 10,000 m

**060.01.11 Herstellen von Bohrungen, d= bis 5 CM Wand + Boden**
Bohrungen herstellen
Durchmesser: bis 5 cm
Menge: 10,000 Stck

**060.01.12 Herstellen von Bohrungen, d= 5 bis 10 CM Wand + Boden**
Bohrungen herstellen
Durchmesser: 5 bis 10 cm
Menge: 5,000 Stck

**060.01.13 Herstellen von Durchbrüchen, d= 10 bis 15 CM Wand + Boden**
runde Durchbrüche herstellen
Durchmesser: 10 bis 15 cm
Menge: 5,000 Stck

**060.01.14 Nachträgliches Anarbeiten von Türen**
Zulagepreis für das nachträgliches Anarbeiten der Boden- und Sockelfliesen an Türzargen
Menge: 5,000 St

**060.01.15 Dauerelastische Versiegelung**
Anschluß- und Feldbegrenzungsfugen der Boden- und Sockelflächen, Wandflächen sowie der Raumecken und Türzargen reinigen, die Fugenflanken primern und dauerelastisch, witterung-, alterungs-, UV-, ozon- und chemikalienbeständig, für Schwimmbäder geeignet, fungizid versiegeln. Inkl. Rundschnur.
Menge: 135,000 m

**060.01.16 Sauberlaufmatte innen, 6,25 x 3,30 m**
Aufrollbare, strapazierfähige Eingangsmatte für Verlegung im Mattenrahmen, Trägerprofile aus trittschallgedämmten Aluminium mit eingelassenen Rauhhaar-Ripsstreifen und zusätzlich zwischen den Profilen montierte Bürsteneinlagen für besonders hohen Schmutzabrieb, geeignet für den Innenbereich und überdachte Eingänge.
Mehrteilig
Verbindungen der Stäbe durch PVC- ummantelte, verzinkte Stahlseile.
Kombiniert mit Edelstahlfliesen zur optimalen Orientierung für Blinde und Sehgeschädigte (gem. DIN 32984) im Eingangsbereich.

Abmessung:  6,25 x 3,30 m
Farbe:  47.01 anthrazit

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Menge: 1,000 St

**060.01.17 Reinigung**
Reinigung der Fliesenoberflächen mittels Kalkschleierentferner und anschließendes abspülen und abwischen der Flächen.
Der Schutz von Einbauteilen aus Edelstahl etc. ist einzukalkulieren.
Menge: 150,000 m²

**060.01.18 Schutz fertiger Flächen**
Einbau von wiederstandsfähigem Material zum Schutz fertiger Bodenflächen aus z.B. beschichteter Pappe, Vlies oder Tetrapack. Der Ausbau und die Entsorgung des Schutzes nach Fertigstellung ist einzukalkulieren.
Menge: 90,000 m²

#### Bereich 060.02 Bereich E-02

*Hinweis: Raumnummern*
In diesem Abschnitt sind folgende Räume enthalten:

EG 06 Stiefelgang
EG 08 Sammelumkleide 01
EG 09 Sammelumkleide 03
EG 10 Sammelumkleide 03
EG 11 Sammelumkleide 04
EG 12 Umkleidebereich
EG 13 Behinderten Umkleide
EG 14 Barfussgang

**060.02.1 B02-Bodenfliesen 15/15, Beige, R11/B**
Bodenfliesen nach DIN EN 121 AI zur Bekleidung der Bodenflächen liefern und im
Buttering- / Floatingverfahren verlegen, aus folgendem Material:

Nennmaße:  150 x 150 mm
Rutschsicherheit:  R11/B
Farbe:  beige
Sortierung:  I. Wahl
Verlegung:  Schnittfugig, einschl. aller Paßstücke
Untergrund:  Zementestrich
Menge: 360,000 m²

**060.02.2 Zulage Schnitte Bodenfliesen-gerade**
Zulagepreis der vorbeschriebenen Bodenfliesen
für gerade Schnitte
Menge: 195,000 m

**060.02.3 Zulage Schnitte Bodenfliesen-schräg**
Zulagepreis der vorbeschriebenen Bodenfliesen
für schräge Schnitte
Menge: 240,000 m

**060.02.4 S01-Fliesen Sockel, H=30 cm, 30/60, Beige**
Bodenfliesen als umlaufender Sockel,
nach DIN EN 121 AI zur Bekleidung der Wandflächen liefern und im Buttering- / Floatingverfahren verlegen,
aus folgendem Material:
Sockelhöhe:  300 mmm
Nennmaße:  300 x 600 mm
Rutschsicherheit:  ./.
Farbe:  beige

Sortierung:  I. Wahl
Untergrund:  Zementputz/Faserzemenplatten
Verlegung: Schnittfugig, einschl. aller Paßstücke
verlegen gemäß Fliesenplan, einschl. aller Anarbeitungen.
Menge: 90,000 m

**060.02.5 S02-Fliesen Sockel, H=30 cm, 30/60, Braun**
Bodenfliesen als umlaufender Sockel,
nach DIN EN 121 AI zur Bekleidung der Wandflächen liefern und im Buttering- / Floatingverfahren verlegen,
aus folgendem Material:
Sockelhöhe:  300 mmm
Nennmaße:  300 x 600 mm
Rutschsicherheit:  ./.
Farbe:  braun
Sortierung:  I. Wahl
Untergrund:  Zementputz/Faserzemenplatten
Verlegung: Schnittfugig, einschl. aller Paßstücke
verlegen gemäß Fliesenplan, einschl. aller Anarbeitungen.
Menge: 5,000 m

**060.02.6 S09-Fliesen Sockel, H=90 cm, 30/60, Beige**
Bodenfliesen als umlaufender Sockel,
nach DIN EN 121 AI zur Bekleidung der Wandflächen liefern und im Buttering- / Floatingverfahren verlegen,
aus folgendem Material:
Sockelhöhe:  900 mmm
Nennmaße:  300 x 600 mm
Rutschsicherheit:  ./.
Farbe:  beige

Sortierung:  I. Wahl
Untergrund:  Zementputz/Faserzemenplatten
Verlegung: Schnittfugig, einschl. aller Paßstücke
verlegen gemäß Fliesenplan, einschl. aller Anarbeitungen.
Menge: 125,000 m

**060.02.7 Zulage Schnitte Sockelfliesen**
Zulagepreis der vorbeschriebenen Sockelfliesen
für gerade Schnitte/Gehrungsschnitte
Menge: 90,000 St

**060.02.8 W03-Wandfliesen, 30 x 60, braun**
Wandfliesen,
nach DIN EN 121 AI zur Bekleidung der Wandflächen liefern und im Buttering- / Floatingverfahren verlegen,
aus folgendem Material:

Nennmaß:  30 x 60 cm
Farbe:  braun
Sortierung:  I. Wahl
Verlegung:  schnittfugig,
Untergrund:  Zementputz/Faserzemenplatten
Einbauhöhe:  bis +2,750 m
schnittfugig verlegen gemäß Fliesenplan, einschl. aller Anarbeitungen.
Menge: 10,000 m²

**060.02.9 W04-Wandfliesen, 10 x 25, Ocean blue**
Wandfliesen,
nach DIN EN 121 AI zur Bekleidung der Wandflächen liefern und im Buttering- / Floatingverfahren verlegen,
aus folgendem Material:

Nennmaß:  10 x 25 cm
Farbe:  Ocean blue
Sortierung:  I. Wahl
Verlegung:  schnittfugig,
Untergrund:  Zementputz/Faserzemenplatten
Einbauhöhe:  bis +2,750 m
schnittfugig verlegen gemäß Fliesenplan, einschl. aller Anarbeitungen.
Menge: 5,000 m²

**060.02.10 Zulage Schnitte Wandfliesen-gerade**
Zulagepreis der vorbeschriebenen Wandfliesen
für gerade Schnitte
Menge: 70,000 m

**060.02.11 Eck-/Abschlussprofil, 12,5 mm**
als Belagsabschluss- oder Eckprofil mit
trapezförmig gelochtem Befestigungsschenkel
und symmetrisch gerundeter Sichtfläche

Material:  Edelstahl gebürstet
Profilhöhe: 12,5 mm
liefern und unter Beachtung der Herstellerangaben
fachgerecht einbauen.
Der Einbau von Formteilen wie Außenecken oder
Innenecken ist in die Einheitspreise einzurechnen.
Menge: 210,000 m

**060.02.12 Herstellen von Bohrungen, d= bis 5 CM Wand + Boden**
Bohrungen herstellen
Durchmesser: bis 5 cm
Menge: 10,000 Stck

**060.02.13 Herstellen von Bohrungen, d= 5 bis 10 CM Wand + Boden**
Bohrungen herstellen
Durchmesser: 5 bis 10 cm
Menge: 5,000 Stck

**060.02.14 Herstellen von Durchbrüchen, d= 10 bis 15 CM Wand + Boden**
runde Durchbrüche herstellen
Durchmesser: 10 bis 15 cm
Menge: 5,000 Stck

**060.02.15 Nachträgliches Anarbeiten von Türen**
Zulagepreis für das nachträgliches Anarbeiten der Boden- und Sockelfliesen an Türzargen
Menge: 7,000 St

**060.02.16 Dauerelastische Versiegelung**
Anschluß- und Feldbegrenzungsfugen der Boden- und Sockelflächen, Wandflächen sowie der Raumecken und Türzargen reinigen, die Fugenflanken primern und dauerelastisch, witterung-, alterungs-, UV-, ozon- und chemikalienbeständig, für Schwimmbäder geeignet, fungizid versiegeln. Inkl. Rundschnur.
Menge: 265,000 m

**060.02.17 Reinigung**
Reinigung der Fliesenoberflächen mittels Kalkschleierentferner und anschließendes abspülen und abwischen der Flächen.
Der Schutz von Einbauteilen aus Edelstahl etc. ist einzukalkulieren.
Menge: 530,000 m²

**060.02.18 Schutz fertiger Flächen**
Einbau von wiederstandsfähigem Material zum Schutz fertiger Bodenflächen aus z.B. beschichteter Pappe, Vlies oder Tetrapack. Der Ausbau und die Entsorgung des Schutzes nach Fertigstellung ist einzukalkulieren.
Menge: 360,000 m²

#### Bereich 060.03 Bereich E-03

*Hinweis: Raumnummern*
In diesem Abschnitt sind folgende Räume enthalten:

EG 15.1 Dusche Damen
EG 15.2 WC-Damen
EG 16.1 Dusche Herren
EG 16.2 WC Herren
EG 17 Behinderten WC/Dusche

**060.03.1 B02-Bodenfliesen 15/15, Beige, R11/B**
Bodenfliesen nach DIN EN 121 AI zur Bekleidung der Bodenflächen liefern und im
Buttering- / Floatingverfahren verlegen, aus folgendem Material:

Nennmaße:  150 x 150 mm
Rutschsicherheit:  R11/B
Farbe:  beige
Sortierung:  I. Wahl
Verlegung:  Schnittfugig, einschl. aller Paßstücke
Untergrund:  Zementestrich
Menge: 10,000 m²

**060.03.2 B04-Bodenfliesen 15/15, Braun, R11/B**
Bodenfliesen nach DIN EN 121 AI zur Bekleidung der Bodenflächen liefern und im
Buttering- / Floatingverfahren verlegen, aus folgendem Material:

Nennmaße:  150 x 150 mm
Rutschsicherheit:  R11/B
Farbe:  braun
Sortierung:  I. Wahl
Verlegung:  Schnittfugig, einschl. aller Paßstücke
Untergrund:  Zementestrich
Menge: 95,000 m²

**060.03.3 Zulage Schnitte Bodenfliesen-gerade**
Zulagepreis der vorbeschriebenen Bodenfliesen
für gerade Schnitte
Menge: 100,000 m

**060.03.4 Zulage Schnitte Bodenfliesen-schräg**
Zulagepreis der vorbeschriebenen Bodenfliesen
für schräge Schnitte
Menge: 60,000 m

**060.03.5 S01-Fliesen Sockel, H=30 cm, 30/60, Beige**
Bodenfliesen als umlaufender Sockel,
nach DIN EN 121 AI zur Bekleidung der Wandflächen liefern und im Buttering- / Floatingverfahren verlegen,
aus folgendem Material:
Sockelhöhe:  300 mmm
Nennmaße:  300 x 600 mm
Rutschsicherheit:  ./.
Farbe:  beige

Sortierung:  I. Wahl
Untergrund:  Zementputz/Faserzemenplatten
Verlegung: Schnittfugig, einschl. aller Paßstücke
verlegen gemäß Fliesenplan, einschl. aller Anarbeitungen.
Menge: 5,000 m

**060.03.6 S02-Fliesen Sockel, H=30 cm, 30/60, Braun**
Bodenfliesen als umlaufender Sockel,
nach DIN EN 121 AI zur Bekleidung der Wandflächen liefern und im Buttering- / Floatingverfahren verlegen,
aus folgendem Material:
Sockelhöhe:  300 mmm
Nennmaße:  300 x 600 mm
Rutschsicherheit:  ./.
Farbe:  braun
Sortierung:  I. Wahl
Untergrund:  Zementputz/Faserzemenplatten
Verlegung: Schnittfugig, einschl. aller Paßstücke
verlegen gemäß Fliesenplan, einschl. aller Anarbeitungen.
Menge: 15,000 m

**060.03.7 S09-Fliesen Sockel, H=120 cm, 30/60, Braun**
Bodenfliesen als umlaufender Sockel,
nach DIN EN 121 AI zur Bekleidung der Wandflächen liefern und im Buttering- / Floatingverfahren verlegen,
aus folgendem Material:
Sockelhöhe:  1200 mmm
Nennmaße:  300 x 600 mm
Rutschsicherheit:  ./.
Farbe:  braun
Sortierung:  I. Wahl
Untergrund:  Zementputz/Faserzemenplatten
Verlegung: Schnittfugig, einschl. aller Paßstücke
verlegen gemäß Fliesenplan, einschl. aller Anarbeitungen.
Menge: 10,000 m

**060.03.8 Zulage Schnitte Sockelfliesen**
Zulagepreis der vorbeschriebenen Sockelfliesen
für gerade Schnitte/Gehrungsschnitte
Menge: 45,000 St

**060.03.9 W01-Wandfliesen, 30 x 60, beige**
Wandfliesen,
nach DIN EN 121 AI zur Bekleidung der Wandflächen liefern und im Buttering- / Floatingverfahren verlegen,
aus folgendem Material:

Nennmaß:  30 x 60 cm
Farbe:  beige

Sortierung:  I. Wahl
Verlegung:  schnittfugig,
Untergrund:  Zementputz/Faserzemenplatten
Einbauhöhe:  bis +2,750 m
schnittfugig verlegen gemäß Fliesenplan, einschl. aller Anarbeitungen.
Menge: 15,000 m²

**060.03.10 W03-Wandfliesen, 30 x 60, braun**
Wandfliesen,
nach DIN EN 121 AI zur Bekleidung der Wandflächen liefern und im Buttering- / Floatingverfahren verlegen,
aus folgendem Material:

Nennmaß:  30 x 60 cm
Farbe:  braun
Sortierung:  I. Wahl
Verlegung:  schnittfugig,
Untergrund:  Zementputz/Faserzemenplatten
Einbauhöhe:  bis +2,750 m
schnittfugig verlegen gemäß Fliesenplan, einschl. aller Anarbeitungen.
Menge: 120,000 m²

**060.03.11 W04-Wandfliesen, 10 x 25, Ocean blue**
Wandfliesen,
nach DIN EN 121 AI zur Bekleidung der Wandflächen liefern und im Buttering- / Floatingverfahren verlegen,
aus folgendem Material:

Nennmaß:  10 x 25 cm
Farbe:  Ocean blue
Sortierung:  I. Wahl
Verlegung:  schnittfugig,
Untergrund:  Zementputz/Faserzemenplatten
Einbauhöhe:  bis +2,750 m
schnittfugig verlegen gemäß Fliesenplan, einschl. aller Anarbeitungen.
Menge: 30,000 m²

**060.03.12 Zulage Schnitte Wandfliesen-gerade**
Zulagepreis der vorbeschriebenen Wandfliesen
für gerade Schnitte
Menge: 95,000 m

**060.03.13 Eck-/Abschlussprofil, 12,5 mm**
als Belagsabschluss- oder Eckprofil mit
trapezförmig gelochtem Befestigungsschenkel
und symmetrisch gerundeter Sichtfläche

Material:  Edelstahl gebürstet
Profilhöhe: 12,5 mm
liefern und unter Beachtung der Herstellerangaben
fachgerecht einbauen.
Der Einbau von Formteilen wie Außenecken oder
Innenecken ist in die Einheitspreise einzurechnen.
Menge: 210,000 m

**060.03.14 Herstellen von Bohrungen, d= bis 5 CM Wand + Boden**
Bohrungen herstellen
Durchmesser: bis 5 cm
Menge: 10,000 Stck

**060.03.15 Herstellen von Bohrungen, d= 5 bis 10 CM Wand + Boden**
Bohrungen herstellen
Durchmesser: 5 bis 10 cm
Menge: 5,000 Stck

**060.03.16 Herstellen von Durchbrüchen, d= 10 bis 15 CM Wand + Boden**
runde Durchbrüche herstellen
Durchmesser: 10 bis 15 cm
Menge: 5,000 Stck

**060.03.17 Nachträgliches Anarbeiten von Türen**
Zulagepreis für das nachträgliches Anarbeiten der Boden- und Sockelfliesen an Türzargen
Menge: 7,000 St

**060.03.18 Dauerelastische Versiegelung**
Anschluß- und Feldbegrenzungsfugen der Boden- und Sockelflächen, Wandflächen sowie der Raumecken und Türzargen reinigen, die Fugenflanken primern und dauerelastisch, witterung-, alterungs-, UV-, ozon- und chemikalienbeständig, für Schwimmbäder geeignet, fungizid versiegeln. Inkl. Rundschnur.
Menge: 195,000 m

**060.03.19 Reinigung**
Reinigung der Fliesenoberflächen mittels Kalkschleierentferner und anschließendes abspülen und abwischen der Flächen.
Der Schutz von Einbauteilen aus Edelstahl etc. ist einzukalkulieren.
Menge: 290,000 m²

**060.03.20 Schutz fertiger Flächen**
Einbau von wiederstandsfähigem Material zum Schutz fertiger Bodenflächen aus z.B. beschichteter Pappe, Vlies oder Tetrapack. Der Ausbau und die Entsorgung des Schutzes nach Fertigstellung ist einzukalkulieren.
Menge: 105,000 m²

#### Bereich 060.04 Bereich E-04

*Hinweis: Raumnummern*
In diesem Abschnitt sind folgende Räume enthalten:

UG 02 Treppenhaus
EG 35 Flur Personalbereich
EG 38 WC-D
EG 39 WC-H
EG 40 Dusche D
EG 41 Dusche H
EG 42 Treppenhaus
OG 01 Treppenhaus

**060.04.1 B01-Bodenfliesen 30/60, Beige, R10/A**
Bodenfliesen nach DIN EN 121 AI zur Bekleidung der Bodenflächen liefern und im
Buttering- / Floatingverfahren verlegen, aus folgendem Material:

Nennmaße:  300 x 600 mm
Rutschsicherheit:  R10/A
Farbe:  beige
Sortierung:  I. Wahl
Verlegung:  Schnittfugig, einschl. aller Paßstücke
Untergrund:  Zementestrich
Menge: 80,000 m²

**060.04.2 B01-Bodenfliesen 30/60, Beige, R10/A - Treppenpodeste**
Bodenfliesen nach DIN EN 121 AI zur Bekleidung der Bodenflächen liefern und im
Buttering- / Floatingverfahren verlegen, aus folgendem Material:

Nennmaße:  300 x 600 mm
Rutschsicherheit:  R10/A
Farbe:  beige
Sortierung:  I. Wahl
Verlegung:  Schnittfugig, einschl. aller Paßstücke
Untergrund:  Zementestrich

Verlegung auf den Treppenpodesten
Menge: 15,000 m²

**060.04.3 B01-Bodenfliesen 30/60, Beige, R10/A - Treppenstufen**
Bodenfliesen nach DIN EN 121 AI zur Bekleidung der Bodenflächen liefern und im
Buttering- / Floatingverfahren verlegen, aus folgendem Material:

Nennmaße:  300 x 600 mm
Rutschsicherheit:  R10/A
Farbe:  beige
Sortierung:  I. Wahl
Verlegung:  Schnittfugig, einschl. aller Paßstücke
Untergrund:  Zementestrich

Verlegung auf den Treppenstufen
Stufenbreite 1,00 m
Steigung 26 / 18,5
Tritt- und Setzstufen
incl. rutschhemmende Kante
Menge: 42,000 St

**060.04.4 B02-Bodenfliesen 15/15, Beige, R11/B**
Bodenfliesen nach DIN EN 121 AI zur Bekleidung der Bodenflächen liefern und im
Buttering- / Floatingverfahren verlegen, aus folgendem Material:

Nennmaße:  150 x 150 mm
Rutschsicherheit:  R11/B
Farbe:  beige
Sortierung:  I. Wahl
Verlegung:  Schnittfugig, einschl. aller Paßstücke
Untergrund:  Zementestrich
Menge: 10,000 m²

**060.04.5 Zulage Schnitte Bodenfliesen-gerade**
Zulagepreis der vorbeschriebenen Bodenfliesen
für gerade Schnitte
Menge: 130,000 m

**060.04.6 Zulage Schnitte Bodenfliesen-schräg**
Zulagepreis der vorbeschriebenen Bodenfliesen
für schräge Schnitte
Menge: 15,000 m

**060.04.7 S01-Fliesen Sockel, H=30 cm, 30/60, Beige**
Bodenfliesen als umlaufender Sockel,
nach DIN EN 121 AI zur Bekleidung der Wandflächen liefern und im Buttering- / Floatingverfahren verlegen,
aus folgendem Material:
Sockelhöhe:  300 mmm
Nennmaße:  300 x 600 mm
Rutschsicherheit:  ./.
Farbe:  beige

Sortierung:  I. Wahl
Untergrund:  Zementputz/Faserzemenplatten
Verlegung: Schnittfugig, einschl. aller Paßstücke
verlegen gemäß Fliesenplan, einschl. aller Anarbeitungen.
Menge: 85,000 m

**060.04.8 S01-Fliesen Sockel, H=30 cm, 30/60, Beige. Treppenstufen**
Bodenfliesen als umlaufender Sockel,
nach DIN EN 121 AI zur Bekleidung der Wandflächen liefern und im Buttering- / Floatingverfahren verlegen,
aus folgendem Material:
Sockelhöhe:  300 mmm
Nennmaße:  300 x 600 mm
Rutschsicherheit:  ./.
Farbe:  beige

Sortierung:  I. Wahl
Untergrund:  Zementputz/Faserzemenplatten
Verlegung: Schnittfugig, einschl. aller Paßstücke
verlegen gemäß Fliesenplan, einschl. aller Anarbeitungen.

Verlegung als Sockel für die Treppenstufen
Abrechnung pro Stufe
Menge: 42,000 St

**060.04.9 S08-Fliesen Sockel, H=120 cm, 30/60, Beige**
Bodenfliesen als umlaufender Sockel,
nach DIN EN 121 AI zur Bekleidung der Wandflächen liefern und im Buttering- / Floatingverfahren verlegen,
aus folgendem Material:
Sockelhöhe:  1200 mmm
Nennmaße:  300 x 600 mm
Rutschsicherheit:  ./.
Farbe:  beige

Sortierung:  I. Wahl
Untergrund:  Zementputz/Faserzemenplatten
Verlegung: Schnittfugig, einschl. aller Paßstücke
verlegen gemäß Fliesenplan, einschl. aller Anarbeitungen.
Menge: 10,000 m

**060.04.10 Zulage Schnitte Sockelfliesen**
Zulagepreis der vorbeschriebenen Sockelfliesen
für gerade Schnitte/Gehrungsschnitte
Menge: 80,000 St

**060.04.11 W01-Wandfliesen, 30 x 60, beige**
Wandfliesen,
nach DIN EN 121 AI zur Bekleidung der Wandflächen liefern und im Buttering- / Floatingverfahren verlegen,
aus folgendem Material:

Nennmaß:  30 x 60 cm
Farbe:  beige

Sortierung:  I. Wahl
Verlegung:  schnittfugig,
Untergrund:  Zementputz/Faserzemenplatten
Einbauhöhe:  bis +2,750 m
schnittfugig verlegen gemäß Fliesenplan, einschl. aller Anarbeitungen.
Menge: 40,000 m²

**060.04.12 Zulage Schnitte Wandfliesen-gerade**
Zulagepreis der vorbeschriebenen Wandfliesen
für gerade Schnitte
Menge: 50,000 m

**060.04.13 Eck-/Abschlussprofil, 12,5 mm**
als Belagsabschluss- oder Eckprofil mit
trapezförmig gelochtem Befestigungsschenkel
und symmetrisch gerundeter Sichtfläche

Material:  Edelstahl gebürstet
Profilhöhe: 12,5 mm
liefern und unter Beachtung der Herstellerangaben
fachgerecht einbauen.
Der Einbau von Formteilen wie Außenecken oder
Innenecken ist in die Einheitspreise einzurechnen.
Menge: 10,000 m

**060.04.14 Herstellen von Bohrungen, d= bis 5 CM Wand + Boden**
Bohrungen herstellen
Durchmesser: bis 5 cm
Menge: 30,000 Stck

**060.04.15 Herstellen von Bohrungen, d= 5 bis 10 CM Wand + Boden**
Bohrungen herstellen
Durchmesser: 5 bis 10 cm
Menge: 5,000 Stck

**060.04.16 Herstellen von Durchbrüchen, d= 10 bis 15 CM Wand + Boden**
runde Durchbrüche herstellen
Durchmesser: 10 bis 15 cm
Menge: 5,000 Stck

**060.04.17 Nachträgliches Anarbeiten von Türen**
Zulagepreis für das nachträgliches Anarbeiten der Boden- und Sockelfliesen an Türzargen
Menge: 16,000 St

**060.04.18 Dauerelastische Versiegelung**
Anschluß- und Feldbegrenzungsfugen der Boden- und Sockelflächen, Wandflächen sowie der Raumecken und Türzargen reinigen, die Fugenflanken primern und dauerelastisch, witterung-, alterungs-, UV-, ozon- und chemikalienbeständig, für Schwimmbäder geeignet, fungizid versiegeln. Inkl. Rundschnur.
Menge: 180,000 m

**060.04.19 Reinigung**
Reinigung der Fliesenoberflächen mittels Kalkschleierentferner und anschließendes abspülen und abwischen der Flächen.
Der Schutz von Einbauteilen aus Edelstahl etc. ist einzukalkulieren.
Menge: 200,000 m²

**060.04.20 Schutz fertiger Flächen**
Einbau von wiederstandsfähigem Material zum Schutz fertiger Bodenflächen aus z.B. beschichteter Pappe, Vlies oder Tetrapack. Der Ausbau und die Entsorgung des Schutzes nach Fertigstellung ist einzukalkulieren.
Menge: 115,000 m²

#### Bereich 060.05 Bereich E-05

*Hinweis: Raumnummern*
In diesem Abschnitt sind folgende Räume enthalten:

EG 18 Lager Aqua Bikes
EG 19 Wickelbereich
EG 20 Sanitätsraum
EG 21 PUMI / Lager
EG 28 Beckenumgang Lehrschwimmbecken (LSB)
EG 30 Beckenumgang Kinderbecken (KB)
EG 31 Kinderbecken (KB)

**060.05.1 B02-Bodenfliesen 15/15, Beige, R11/B**
Bodenfliesen nach DIN EN 121 AI zur Bekleidung der Bodenflächen liefern und im
Buttering- / Floatingverfahren verlegen, aus folgendem Material:

Nennmaße:  150 x 150 mm
Rutschsicherheit:  R11/B
Farbe:  beige
Sortierung:  I. Wahl
Verlegung:  Schnittfugig, einschl. aller Paßstücke
Untergrund:  Zementestrich
Menge: 335,000 m²

**060.05.2 B02-Bodenfliesen 15/15, Beige, R11/B-Fensterbänke**
Bodenfliesen nach DIN EN 121 AI zur Bekleidung der Bodenflächen liefern und im
Buttering- / Floatingverfahren verlegen, aus folgendem Material:

Nennmaße:  150 x 150 mm
Rutschsicherheit:  R11/B
Farbe:  beige
Sortierung:  I. Wahl
Verlegung:  Schnittfugig, einschl. aller Paßstücke
Untergrund:  Zementestrich
Einbauort Fensterbänke
Breite 350 mm
Menge: 5,000 m²

**060.05.3 Zulage Schnitte Bodenfliesen-gerade**
Zulagepreis der vorbeschriebenen Bodenfliesen
für gerade Schnitte
Menge: 205,000 m

**060.05.4 Zulage Schnitte Bodenfliesen-schräg**
Zulagepreis der vorbeschriebenen Bodenfliesen
für schräge Schnitte
Menge: 150,000 m

**060.05.5 Anarbeiten Alu-/Glastüren Fassade und Innenfassade**
Anarbeiten der Bodenfliesen an Alu-/Glastüren
einschl. Abdichten der Übergänge zu den Fliesen.
Abrechnung nach lfdm Anarbeitung.
Menge: 15,000 m

**060.05.6 Anarbeiten Rinne Edelstahlbecken**
Anarbeiten der Bodenfliesen an Ablaufrinne
einschl. Abdichten der Übergänge zu den Fliesen.
Abrechnung nach lfdm Anarbeitung.
Menge: 55,000 m

**060.05.7 S01-Fliesen Sockel, H=30 cm, 30/60, Beige**
Bodenfliesen als umlaufender Sockel,
nach DIN EN 121 AI zur Bekleidung der Wandflächen liefern und im Buttering- / Floatingverfahren verlegen,
aus folgendem Material:
Sockelhöhe:  300 mmm
Nennmaße:  300 x 600 mm
Rutschsicherheit:  ./.
Farbe:  beige

Sortierung:  I. Wahl
Untergrund:  Zementputz
Verlegung: Schnittfugig, einschl. aller Paßstücke
verlegen gemäß Fliesenplan, einschl. aller Anarbeitungen.
Menge: 25,000 m

**060.05.8 S03-Fliesen Sockel, H=45 cm, 15/15, Beige**
Bodenfliesen als umlaufender Sockel,
nach DIN EN 121 AI zur Bekleidung der Wandflächen liefern und im Buttering- / Floatingverfahren verlegen,
aus folgendem Material:
Sockelhöhe:  450 mmm
Nennmaße:  150 x 150 mm
Rutschsicherheit:  ./.
Farbe:  beige

Sortierung:  I. Wahl
Untergrund:  Zementputz
Verlegung: Schnittfugig, einschl. aller Paßstücke
verlegen gemäß Fliesenplan, einschl. aller Anarbeitungen.
Menge: 80,000 m

**060.05.9 S05-Fliesen Sockel, H=120 cm, 10/25, Ocean blue**
Bodenfliesen als umlaufender Sockel,
nach DIN EN 121 AI zur Bekleidung der Wandflächen liefern und im Buttering- / Floatingverfahren verlegen,
aus folgendem Material:
Sockelhöhe:  1200 mmm
Nennmaße:  100 x 250 mm
Rutschsicherheit:  ./.
Farbe:  ocean blue
Sortierung:  I. Wahl
Untergrund:  Zementputz
Verlegung: Schnittfugig, einschl. aller Paßstücke
verlegen gemäß Fliesenplan, einschl. aller Anarbeitungen.
Menge: 40,000 m

**060.05.10 S08-Fliesen Sockel, H=120 cm, 30/60, Beige**
Bodenfliesen als umlaufender Sockel,
nach DIN EN 121 AI zur Bekleidung der Wandflächen liefern und im Buttering- / Floatingverfahren verlegen,
aus folgendem Material:
Sockelhöhe:  1200 mmm
Nennmaße:  300 x 600 mm
Rutschsicherheit:  ./.
Farbe:  beige
Sortierung:  I. Wahl
Untergrund:  Zementputz
Verlegung: Schnittfugig, einschl. aller Paßstücke
verlegen gemäß Fliesenplan, einschl. aller Anarbeitungen.
Menge: 10,000 m

**060.05.11 S09-Fliesen Sockel, H=120 cm, 30/60, Braun**
Bodenfliesen als umlaufender Sockel,
nach DIN EN 121 AI zur Bekleidung der Wandflächen liefern und im Buttering- / Floatingverfahren verlegen,
aus folgendem Material:
Sockelhöhe:  1200 mmm
Nennmaße:  300 x 600 mm
Rutschsicherheit:  ./.
Farbe:  braun
Sortierung:  I. Wahl
Untergrund:  Zementputz
Verlegung: Schnittfugig, einschl. aller Paßstücke
verlegen gemäß Fliesenplan, einschl. aller Anarbeitungen.
Menge: 5,000 m

**060.05.12 S10-Fliesen Sockel, H=90 cm, 15/15, Braun**
Bodenfliesen als umlaufender Sockel,
nach DIN EN 121 AI zur Bekleidung der Wandflächen liefern und im Buttering- / Floatingverfahren verlegen,
aus folgendem Material:
Sockelhöhe:  900 mmm
Nennmaße:  150 x 150 mm
Rutschsicherheit:  ./.
Farbe:  bbraun

Sortierung:  I. Wahl
Untergrund:  Zementputz
Verlegung: Schnittfugig, einschl. aller Paßstücke
verlegen gemäß Fliesenplan, einschl. aller Anarbeitungen.
Menge: 25,000 m

**060.05.13 Zulage Schnitte Sockelfliesen**
Zulagepreis der vorbeschriebenen Sockelfliesen
für gerade Schnitte/Gehrungsschnitte
Menge: 80,000 St

**060.05.14 W01-Wandfliesen, 30 x 60, beige**
Wandfliesen,
nach DIN EN 121 AI zur Bekleidung der Wandflächen liefern und im Buttering- / Floatingverfahren verlegen,
aus folgendem Material:

Nennmaß:  30 x 60 cm
Farbe:  beige

Sortierung:  I. Wahl
Verlegung:  schnittfugig,
Untergrund:  Zementputz
Einbauhöhe:  bis +2,750 m
schnittfugig verlegen gemäß Fliesenplan, einschl. aller Anarbeitungen.
Menge: 10,000 m²

**060.05.15 W03-Wandfliesen, 30 x 60, braun**
Wandfliesen,
nach DIN EN 121 AI zur Bekleidung der Wandflächen liefern und im Buttering- / Floatingverfahren verlegen,
aus folgendem Material:

Nennmaß:  30 x 60 cm
Farbe:  braun
Sortierung:  I. Wahl
Verlegung:  schnittfugig,
Untergrund:  Zementputz
Einbauhöhe:  bis +2,750 m
schnittfugig verlegen gemäß Fliesenplan, einschl. aller Anarbeitungen.
Menge: 120,000 m²

**060.05.16 W04-Wandfliesen, 10 x 25, Ocean blue**
Wandfliesen,
nach DIN EN 121 AI zur Bekleidung der Wandflächen liefern und im Buttering- / Floatingverfahren verlegen,
aus folgendem Material:

Nennmaß:  10 x 25 cm
Farbe:  Ocean blue
Sortierung:  I. Wahl
Verlegung:  schnittfugig,
Untergrund:  Zementputz
Einbauhöhe:  bis +2,750 m
schnittfugig verlegen gemäß Fliesenplan, einschl. aller Anarbeitungen.
Menge: 15,000 m²

**060.05.17 W06-Wandfliesen, 15 x 15, braun**
Wandfliesen,
nach DIN EN 121 AI zur Bekleidung der Wandflächen liefern und im Buttering- / Floatingverfahren verlegen,
aus folgendem Material:

Nennmaß:  15 x 15 cm
Farbe:  braun
Sortierung:  I. Wahl
Verlegung:  schnittfugig,
Untergrund:  Zementputz
Einbauhöhe:  bis +2,750 m
schnittfugig verlegen gemäß Fliesenplan, einschl. aller Anarbeitungen.
Menge: 35,000 m²

**060.05.18 Zulage Schnitte Wandfliesen-gerade**
Zulagepreis der vorbeschriebenen Wandfliesen
für gerade Schnitte
Menge: 105,000 m

**060.05.19 Eck-/Abschlussprofil, 12,5 mm**
als Belagsabschluss- oder Eckprofil mit
trapezförmig gelochtem Befestigungsschenkel
und symmetrisch gerundeter Sichtfläche

Material:  Edelstahl gebürstet
Profilhöhe: 12,5 mm
liefern und unter Beachtung der Herstellerangaben
fachgerecht einbauen.
Der Einbau von Formteilen wie Außenecken oder
Innenecken ist in die Einheitspreise einzurechnen.
Menge: 105,000 m

**060.05.20 Herstellen von Bohrungen, d= bis 5 CM Wand + Boden**
Bohrungen herstellen
Durchmesser: bis 5 cm
Menge: 10,000 Stck

**060.05.21 Herstellen von Bohrungen, d= 5 bis 10 CM Wand + Boden**
Bohrungen herstellen
Durchmesser: 5 bis 10 cm
Menge: 5,000 Stck

**060.05.22 Herstellen von Durchbrüchen, d= 10 bis 15 CM Wand + Boden**
runde Durchbrüche herstellen
Durchmesser: 10 bis 15 cm
Menge: 5,000 Stck

**060.05.23 Nachträgliches Anarbeiten von Türen**
Zulagepreis für das nachträgliches Anarbeiten der Boden- und Sockelfliesen an Türzargen
Menge: 3,000 St

**060.05.24 Dauerelastische Versiegelung**
Anschluß- und Feldbegrenzungsfugen der Boden- und Sockelflächen, Wandflächen sowie der Raumecken und Türzargen reinigen, die Fugenflanken primern und dauerelastisch, witterung-, alterungs-, UV-, ozon- und chemikalienbeständig, für Schwimmbäder geeignet, fungizid versiegeln. Inkl. Rundschnur.
Menge: 310,000 m

**060.05.25 Reinigung**
Reinigung der Fliesenoberflächen mittels Kalkschleierentferner und anschließendes abspülen und abwischen der Flächen.
Der Schutz von Einbauteilen aus Edelstahl etc. ist einzukalkulieren.
Menge: 630,000 m²

**060.05.26 Schutz fertiger Flächen**
Einbau von wiederstandsfähigem Material zum Schutz fertiger Bodenflächen aus z.B. beschichteter Pappe, Vlies oder Tetrapack. Der Ausbau und die Entsorgung des Schutzes nach Fertigstellung ist einzukalkulieren.
Menge: 340,000 m²

*Hinweis: Kinderbecken*

**060.05.27 Staubschutzwand Kinderbecken**
Incl. notwendiger Unterkonstruktion
Höhe ca. 4,70 m
Ausführung nach Wahl AN
Menge: 110,000 m²

**060.05.28 Betonfräsen des Beckenkopfes**
Betonfräsen des Beckenkopfes im Bereich
der Rinne
Abwicklung ca. 120 cm.
Untergrundvorbereitung durch Betonfräsen
Abtragen der Oberschicht der zu bearbeitenden Fläche
und die Entfernung von Zementaufschwemmungen für
besseren Haftabzugswert für weitere Bearbeitung.
Entfernung von Hochpunkten von Betondecken,
Beckenkopf etc. für ebenen Flächen zur
Weiterbearbeitung.
Entfernen von vorhandene Versiegelungen und
Beschichtungen.
Einschließlich entsprechender Feinreinigung und
fachgerechte Entsorgung des gewonnenen Fräsgutes.
Verfahren: Betonfräsen
Menge: 25,000 m

**060.05.29 Ausgleichsspachtelung 5 mm Mehrstärke**
Mehrkosten ab 5 mm Mehrstärke, pro 5 mm Mehrstärke der Ausgleichsspachtelung der Hauptposition
Abrechnung je 5 mm Mehrstärke pro m2
Menge: 10,000 m²

**060.05.30 Füllbeton Kleinkinderbecken**
Liefern und einbauen von Füllbeton B 25
Verlegung im Gefälle
Schichtdicke bis 25 cm, i.M. ca. 0,15 cm
Inclusive Transport in das Gebäude
Menge: 6,000 m³

**060.05.31 Betonstahlmatten 500/550 M**
Betonstahlmatten 500/550 M nach DIN 488, als Lager- und
Nichtlagermatten in unterschiedlichen
Mattenabmessungen, Dimensionen (Stabdurchmesser) und
Mattenstückzahlen, frei Baustelle in ebener Form
liefern, abladen und zwischenlagern, soweit
erforderlich nach Schneideskizzen schneiden und
positionieren, nach Verlegeplänen sach- und fachgerecht
verlegen, einschl. aller erforderlicher Nebenarbeiten
wie Schneiden von Aussparungen, Abstandsicherung etc.
Es wird das eingebaute Mattengewicht einschl.
Unterstützungskörbe abgerechnet, die Abstandssicherung
der unteren Bewehrung wird nicht gesondert vergütet.
In unterschiedlichen Mattengewichten.
Menge: 150,000 kg

**060.05.32 Betonstabstahl BSt 500/550 S**
Betonstabstahl  DIN 488
BSt 500/550 S,
alle Durchmesser,
Längen bis 4,5 m,
liefern, schneiden, biegen und verlegen.
Menge: 150,000 kg

**060.05.33 B08-Bodenfliesen d=2cm, aquablau, R11/C**
Bodenfliesen nach DIN EN 121 AI zur Bekleidung der Bodenflächen liefern und im
Buttering- / Floatingverfahren verlegen, aus folgendem Material:

Nennmaße:  d=20 mm
Rutschsicherheit:  R11/C
Farbe:  aquablau
Sortierung:  I. Wahl
Verlegung:  Schnittfugig, einschl. aller Paßstücke
Untergrund:  Zementestrich

Verlegung auf dem Beckenboden und den Beckenwänden
Menge: 85,000 m²

**060.05.34 Zulage radiale Verlegung**
Zulage zur Vorposition für die Ausführung auf gerundetem Untergrund incl. aller Anschnitte
Menge: 5,000 m²

**060.05.35 Verfugung Reaktionharzmörtel**
Verfugung der vorgenannten Boden- und Wandfliesen mit einem Reaktionsharzfugenmörtel RG gem. DIN 13888 als Zulage zur Position Boden- und Wandfliesen.
Menge: 85,000 m²

**060.05.36 Wandfliesen, 5 x 5, braun**
Wandfliesen,
nach DIN EN 121 AI zur Bekleidung der Wandflächen liefern und im Buttering- / Floatingverfahren verlegen,
aus folgendem Material:

Nennmaß:  5 x 5 cm
Farbe:  braun
Sortierung:  I. Wahl
Verlegung:  schnittfugig,
Untergrund:  Zementputz
Einbauhöhe:  bis +1,0 m
schnittfugig verlegen gemäß Fliesenplan, einschl. aller Anarbeitungen.
Menge: 10,000 m²

**060.05.37 Zulage radiale Verlegung**
Zulage zur Vorposition für die Ausführung auf gerundetem Untergrund incl. aller Anschnitte
Menge: 5,000 m²

**060.05.38 Zulage Schnitte**
Zulagepreis der vorbeschriebenen Wandfliesen
für gerade Schnitte,
Menge: 60,000 m

**060.05.39 Anarbeiten Einbauteile, d bis 110 mm**
Anarbeiten der Wandbeläge an techn. Einbauten wie Eiströmdüsen, Entnahmestutzen, Zapfstellen, etc.
Vorbehandlung mit Kleber und Quarzsand

Material:  PE

Kleber:  3M Scotch Weld DP8005
  2 Komponenten Konstruktionsklebstoff
  auf Acrylatbasis
  oder gleichwertig
Menge: 21,000 St

**060.05.40 Finnische Rinne**
Rinne herstellen, System finnsche Rinne
nach DIN EN 14411
liefern und im Dickbett mit Trasszement verlegen,
aus folgendem Material:

System:  finnsche Rinne
Nennmaß:  250 x 195/250 mm
Bestehend aus:
Schenkelplatten gerade
Schenkelplatten schräg
Bodenplatten
Handfassstein
Farbe:  neutral 1-tiefschwarz

mit nachträglich lasierter Schnittkante

Sortierung:  I. Wahl

Verlegung:  schnittfugig,

Die Abweichung der Überlaufkante von der waagrechten darf über den Umfang des Beckens nicht mehr als +/- 2 mm betragen.
Die Einhaltung der Höhentoleranzen ist über ein Messprotokoll eines Vermessungsingenieurs zu belegen.
Die Kosten hierfür sind in den EP einzukalkulieren.
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Menge: 25,000 m

**060.05.41 Zulage Rinnenablaufe**
Zulage zur Vorposition für Abläufe der
Rinne für die Ausführung als Rinnenablaufe incl. aller Anschnitte, Anarbeitungen an die
Kunststoffstutzen (Material PE) der Badewassertechnik.
Menge: 9,000 St

**060.05.42 Zulage Rinnenentlüftung**
Zulage zur Vorposition für Rinnenentlüftungs,
incl. aller Anschnitte, Anarbeitungen an die
Kunststoffstutzen (Material PE) der Badewassertechnik.
Menge: 3,000 St

**060.05.43 Finnische Rinne Rinne-Zulage Schnitte**
Zulagepreis der vorbeschriebenen Rinnensteine
für gerade Schnitte,
Menge: 25,000 St

**060.05.44 Zulage Gehrungspaare, Rinne, 90°**
Zulagepreis zu vorbeschriebener Rinne für die Ausbildung von Innen- und Aussenecken als Gehrungspaar

System:  Finnnische Rinne

Farbe:  neutral 1-tiefschwarz

mit nachträglich lasierter Schnittkante

Abrechnung pro Gehrungspaar
Menge: 3,000 St

**060.05.45 Zulage Endplatten**
Zulagepreis zu vorbeschriebener Rinne für die Ausbildung Rinnenenden

System:  Finnische Rinne
Farbe:  neutral 1-tiefschwarz
Menge: 6,000 St

**060.05.46 Gitter für Rinne**
Schwimmbad Abdeckroste als Querroste aus PVC-freiem, hochschlagfestem geruchsneutralem, wärmebeständigem,alterungsresistentem Kunststoff als Vollkörperroststäbe mit Oberflächenprofilierung (Trittsicherheitsgruppe "C")
Verbindung der Einzelstäbe mit Zugankern aus Edelstahl (V4A) Bruchbelastbarkeit: mind. 75 kp mittige Punktbelastung pro Stab
Rostbreite: 195 mm
Stabhöhe: 25 mm
Farbe: weiß
in verschiedenen Einzellängen liefern und verlegen einschließlich erforderlicher End-, Passtücke
Menge: 25,000 m

**060.05.47 Zulage Gehrungspaare, Gitter, 90°**
Zulagepreis zu vorbeschriebener Gitter für die Ausbildung von Innen- und Aussenecken als Gehrungspaar
Abrechnung / Gehrungspaar

Gehrungswinkel: 90°
Menge: 3,000 St

**060.05.48 Radialleiste**
Radialleisten
liefern und im Dickbett mit Trasszement verlegen,

Farbe:  neutral 1-tiefschwarz

Sortierung:  I. Wahl

Verlegung:  schnittfugig,
Menge: 60,000 m

**060.05.49 Zulage radiale Verlegung**
Zulage zur Vorposition für die Ausführung auf gerundetem Untergrund incl. aller Anschnitte
Menge: 10,000 m

**060.05.50 Wasserrad für Wasserkanal**
Wasserrad
liefern und einbauen
Material Edelstahl und Acrylglas
Edelstahl gestrahlt und elektropoliert
Wasserräder Schaufeln 3 x blau, 1 x rot, 1 x gelb, 1 x grün

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Menge: 1,000 St

**060.05.51 Stauwehr für Wasserkanal**
Stauwehr
liefern und einbauen
Material Edelstahl
Edelstahl gestrahlt und elektropoliert
Schleuse in rot

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Menge: 2,000 St

**060.05.52 Kapilarsperre mittels Epoxidharzverguss-Finnische Rinne**
Zulagepreis zur Rinnenverlegung für die Ausbildung einer aussenseitigen Kapilarsperre mittels Epoxidharzverguss (bis ca. 2 x 10 cm)
Menge: 25,000 m

**060.05.53 Wassertiefenschild**
Wassertiefenschild aus Resopal
Farbe: in Sonderfarbe, nach RAL, nach Wahl des AG mit weißer Schrift (z. B. 1,80 m). Abmessung: 200/100 mm

Wassertiefenschild liefern und in PP-Rostabdeckung eingelassen montieren.
Menge: 4,000 St

**060.05.54 Dauerelastische Versiegelung Becken**
Anschluß- und Feldbegrenzungsfugen der Boden- und Wandflächen sowie der anderen Ecken in den Becken reinigen, die Fugenflanken primern und dauerelastisch, witterung-, alterungs-, UV-, ozon- und chemikalienbeständig, für Schwimmbäder geeignet, fungizid versiegeln. Inkl. Rundschnur.
Menge: 50,000 m

**060.05.55 Reinigung**
Reinigung der Fliesenoberflächen mittels Kalkschleierentferner und anschließendes abspülen und abwischen der Flächen.
Der Schutz von Einbauteilen aus Edelstahl etc. ist einzukalkulieren.
Menge: 95,000 m²

**060.05.56 Schutz fertiger Flächen**
Einbau von wiederstandsfähigem Material zum Schutz fertiger Bodenflächen aus z.B. beschichteter Pappe, Vlies oder Tetrapack. Der Ausbau und die Entsorgung des Schutzes nach Fertigstellung ist einzukalkulieren.
Menge: 85,000 m²

#### Bereich 060.06 Bereich E-06

*Hinweis: Raumnummern*
In diesem Abschnitt sind folgende Räume enthalten:

EG 22 Lager
EG 23 Lager Schulen
EG 24 Lager Vereine
EG 25 Chlorraum
EG 26 Beckenumgang Sportbecken
EG 34 Badeaufsicht

**060.06.1 B02-Bodenfliesen 15/15, Beige, R11/B**
Bodenfliesen nach DIN EN 121 AI zur Bekleidung der Bodenflächen liefern und im
Buttering- / Floatingverfahren verlegen, aus folgendem Material:

Nennmaße:  150 x 150 mm
Rutschsicherheit:  R11/B
Farbe:  beige
Sortierung:  I. Wahl
Verlegung:  Schnittfugig, einschl. aller Paßstücke
Untergrund:  Zementestrich
Menge: 485,000 m²

**060.06.2 B02-Bodenfliesen 15/15, Beige, R11/B-Fensterbänke**
Bodenfliesen nach DIN EN 121 AI zur Bekleidung der Bodenflächen liefern und im
Buttering- / Floatingverfahren verlegen, aus folgendem Material:

Nennmaße:  150 x 150 mm
Rutschsicherheit:  R11/B
Farbe:  beige
Sortierung:  I. Wahl
Verlegung:  Schnittfugig, einschl. aller Paßstücke
Untergrund:  Zementestrich
Einbauort Fensterbänke
Breite 350 mm
Menge: 15,000 m²

**060.06.3 Zulage Schnitte Bodenfliesen-gerade**
Zulagepreis der vorbeschriebenen Bodenfliesen
für gerade Schnitte
Menge: 200,000 m

**060.06.4 Zulage Schnitte Bodenfliesen-schräg**
Zulagepreis der vorbeschriebenen Bodenfliesen
für schräge Schnitte
Menge: 135,000 m

**060.06.5 Anarbeiten Alu-/Glastüren Fassade und Innenfassade**
Anarbeiten der Bodenfliesen an Alu-/Glastüren
einschl. Abdichten der Übergänge zu den Fliesen.
Abrechnung nach lfdm Anarbeitung.
Menge: 20,000 m

**060.06.6 Anarbeiten Rinne Edelstahlbecken**
Anarbeiten der Bodenfliesen an Ablaufrinne
einschl. Abdichten der Übergänge zu den Fliesen.
Abrechnung nach lfdm Anarbeitung.
Menge: 90,000 m

**060.06.7 S01-Fliesen Sockel, H=30 cm, 30/60, Beige**
Bodenfliesen als umlaufender Sockel,
nach DIN EN 121 AI zur Bekleidung der Wandflächen liefern und im Buttering- / Floatingverfahren verlegen,
aus folgendem Material:
Sockelhöhe:  300 mmm
Nennmaße:  300 x 600 mm
Rutschsicherheit:  ./.
Farbe:  beige

Sortierung:  I. Wahl
Untergrund:  Zementputz/Faserzemenplatten
Verlegung: Schnittfugig, einschl. aller Paßstücke
verlegen gemäß Fliesenplan, einschl. aller Anarbeitungen.
Menge: 65,000 m

**060.06.8 S03-Fliesen Sockel, H=45 cm, 15/15, Beige**
Bodenfliesen als umlaufender Sockel,
nach DIN EN 121 AI zur Bekleidung der Wandflächen liefern und im Buttering- / Floatingverfahren verlegen,
aus folgendem Material:
Sockelhöhe:  450 mmm
Nennmaße:  150 x 150 mm
Rutschsicherheit:  ./.
Farbe:  beige

Sortierung:  I. Wahl
Untergrund:  Zementputz/Faserzemenplatten
Verlegung: Schnittfugig, einschl. aller Paßstücke
verlegen gemäß Fliesenplan, einschl. aller Anarbeitungen.
Menge: 110,000 m

**060.06.9 S05-Fliesen Sockel, H=120 cm, 10/25, Ocean blue**
Bodenfliesen als umlaufender Sockel,
nach DIN EN 121 AI zur Bekleidung der Wandflächen liefern und im Buttering- / Floatingverfahren verlegen,
aus folgendem Material:
Sockelhöhe:  1200 mmm
Nennmaße:  100 x 250 mm
Rutschsicherheit:  ./.
Farbe:  ocean blue
Sortierung:  I. Wahl
Untergrund:  Zementputz/Faserzemenplatten
Verlegung: Schnittfugig, einschl. aller Paßstücke
verlegen gemäß Fliesenplan, einschl. aller Anarbeitungen.
Menge: 25,000 m

**060.06.10 S08-Fliesen Sockel, H=120 cm, 30/60, Beige**
Bodenfliesen als umlaufender Sockel,
nach DIN EN 121 AI zur Bekleidung der Wandflächen liefern und im Buttering- / Floatingverfahren verlegen,
aus folgendem Material:
Sockelhöhe:  1200 mmm
Nennmaße:  300 x 600 mm
Rutschsicherheit:  ./.
Farbe:  beige
Sortierung:  I. Wahl
Untergrund:  Zementputz/Faserzemenplatten
Verlegung: Schnittfugig, einschl. aller Paßstücke
verlegen gemäß Fliesenplan, einschl. aller Anarbeitungen.
Menge: 5,000 m

**060.06.11 S09-Fliesen Sockel, H=120 cm, 30/60, Braun**
Bodenfliesen als umlaufender Sockel,
nach DIN EN 121 AI zur Bekleidung der Wandflächen liefern und im Buttering- / Floatingverfahren verlegen,
aus folgendem Material:
Sockelhöhe:  1200 mmm
Nennmaße:  300 x 600 mm
Rutschsicherheit:  ./.
Farbe:  braun
Sortierung:  I. Wahl
Untergrund:  Zementputz/Faserzemenplatten
Verlegung: Schnittfugig, einschl. aller Paßstücke
verlegen gemäß Fliesenplan, einschl. aller Anarbeitungen.
Menge: 5,000 m

**060.06.12 S10-Fliesen Sockel, H=90 cm, 15/15, Braun**
Bodenfliesen als umlaufender Sockel,
nach DIN EN 121 AI zur Bekleidung der Wandflächen liefern und im Buttering- / Floatingverfahren verlegen,
aus folgendem Material:
Sockelhöhe:  900 mmm
Nennmaße:  150 x 150 mm
Rutschsicherheit:  ./.
Farbe:  bbraun

Sortierung:  I. Wahl
Untergrund:  Zementputz/Faserzemenplatten
Verlegung: Schnittfugig, einschl. aller Paßstücke
verlegen gemäß Fliesenplan, einschl. aller Anarbeitungen.
Menge: 25,000 m

**060.06.13 Zulage Schnitte Sockelfliesen**
Zulagepreis der vorbeschriebenen Sockelfliesen
für gerade Schnitte/Gehrungsschnitte
Menge: 95,000 St

**060.06.14 W05-Wandfliesen, 15 x 15, beige**
Wandfliesen,
nach DIN EN 121 AI zur Bekleidung der Wandflächen liefern und im Buttering- / Floatingverfahren verlegen,
aus folgendem Material:

Nennmaß:  15 x 15 cm
Farbe:  beige
Sortierung:  I. Wahl
Verlegung:  schnittfugig,
Untergrund:  Zementputz/Faserzemenplatten
Einbauhöhe:  bis +2,750 m
schnittfugig verlegen gemäß Fliesenplan, einschl. aller Anarbeitungen.
Menge: 5,000 m²

**060.06.15 Zulage Schnitte Wandfliesen-gerade**
Zulagepreis der vorbeschriebenen Wandfliesen
für gerade Schnitte
Menge: 45,000 m

**060.06.16 Eck-/Abschlussprofil, 12,5 mm**
als Belagsabschluss- oder Eckprofil mit
trapezförmig gelochtem Befestigungsschenkel
und symmetrisch gerundeter Sichtfläche

Material:  Edelstahl gebürstet
Profilhöhe: 12,5 mm
liefern und unter Beachtung der Herstellerangaben
fachgerecht einbauen.
Der Einbau von Formteilen wie Außenecken oder
Innenecken ist in die Einheitspreise einzurechnen.
Menge: 40,000 m

**060.06.17 Herstellen von Bohrungen, d= bis 5 CM Wand + Boden**
Bohrungen herstellen
Durchmesser: bis 5 cm
Menge: 10,000 Stck

**060.06.18 Herstellen von Bohrungen, d= 5 bis 10 CM Wand + Boden**
Bohrungen herstellen
Durchmesser: 5 bis 10 cm
Menge: 5,000 Stck

**060.06.19 Herstellen von Durchbrüchen, d= 10 bis 15 CM Wand + Boden**
runde Durchbrüche herstellen
Durchmesser: 10 bis 15 cm
Menge: 5,000 Stck

**060.06.20 Nachträgliches Anarbeiten von Türen**
Zulagepreis für das nachträgliches Anarbeiten der Boden- und Sockelfliesen an Türzargen
Menge: 4,000 St

**060.06.21 Dauerelastische Versiegelung**
Anschluß- und Feldbegrenzungsfugen der Boden- und Sockelflächen, Wandflächen sowie der Raumecken und Türzargen reinigen, die Fugenflanken primern und dauerelastisch, witterung-, alterungs-, UV-, ozon- und chemikalienbeständig, für Schwimmbäder geeignet, fungizid versiegeln. Inkl. Rundschnur.
Menge: 295,000 m

**060.06.22 Reinigung**
Reinigung der Fliesenoberflächen mittels Kalkschleierentferner und anschließendes abspülen und abwischen der Flächen.
Der Schutz von Einbauteilen aus Edelstahl etc. ist einzukalkulieren.
Menge: 640,000 m²

**060.06.23 Schutz fertiger Flächen**
Einbau von wiederstandsfähigem Material zum Schutz fertiger Bodenflächen aus z.B. beschichteter Pappe, Vlies oder Tetrapack. Der Ausbau und die Entsorgung des Schutzes nach Fertigstellung ist einzukalkulieren.
Menge: 500,000 m²

#### Bereich 060.08 Schienen, Fugen, Einbauteile, sonstiges

**060.08.1 Anarbeiten Bodeneinläufe**
Anarbeiten der Bodenbeläge an Bodeneinläufe.
Menge: 75,000 St

**060.08.2 Anarbeiten Schlitzrinne**
Anarbeiten der Bodenfliesen an Ablaufrinne
einschl. Abdichten der Übergänge zu den Fliesen.
Abrechnung nach lfdm Rinne.
Menge: 25,000 m

**060.08.3 Anarbeiten Bodenbeläge an Einbauteile 0,1 bis 0,5 qm**
Anarbeiten an
Installations- und Einbauteile
0,1 bis 0,5 QM.
Menge: 5,000 Stck

**060.08.4 D01-Duschablage 40 x 30 x 10 cm**
Wandfliesen in der Duschablage
Abmessung 400 x 300 x 100 mm
allseitig gefliest incl. umlaufendem Jollyprofil
nach DIN EN 121 AI zur Bekleidung der Wandflächen liefern und im Buttering- / Floatingverfahren verlegen,
aus folgendem Material:

Rückwand:  B06
Nennmaß:  5 x 5 cm
Farbe:  braun

Seiten:  W03
Nennmaß:  60 x 30 cm
Farbe:  braun

Sortierung:  I. Wahl
Verlegung:  schnittfugig,
Untergrund:  Faserzementplatten

schnittfugig verlegen gemäß Fliesenplan, einschl. aller Anarbeitungen.
Menge: 18,000 Stk

**060.08.5 Fensterbänke, B=30 cm, Granit Impala**
Fensterbänke liefern und verlegen
Material Granit Nero Impala
Stärke 30 mm
Breite 30 cm
Alle sichtbaren Kanten poliert
incl. aller Passchnitte
Menge: 10,000 m

**060.08.6 Taktiles Leitsystem-leitstreifen, B=30 cm, Zulage**
Zulage zur Einarbeitung eines Blindenleitsystem
gem. DIN 32984 in Form eines kontrastfarbigen Leitstreifens mit einer Breite von 30 cm in den vorbeschriebenen Bodenfliesen liefern und im Buttering- / Floatingverfahren verlegen, aus folgendem Material:

Nennmass:  5 x 5 cm
Rutschsicherheit:  R11/C
Farbe:  braun
Sortierung:  I. Wahl
Verlegung:  schnittfugig,

verlegen gemäß Fliesenplan
Menge: 180,000 St

**060.08.7 Taktiles Leitsystem-Aufmerksamkeitsfeld, 30 x 30 cm, Zulage**
Zulage zur Einarbeitung eines Blindenleitsystem
gem. DIN 32984 in Form kontrastfarbiger Aufmerksamkeitsfeld mit 30 x 30 cm in den vorbeschriebenen Bodenfliesen liefern und im Buttering- / Floatingverfahren verlegen, aus folgendem Material:

Nennmass:  5 x 5 cm
Rutschsicherheit:  R11/C
Farbe:  braun
Sortierung:  I. Wahl
Verlegung:  schnittfugig,

verlegen gemäß Fliesenplan
Menge: 120,000 St

**060.08.8 Taktiles Leitsystem-Aufmerksamkeitsfeld, 60 x 60 cm, Zulage**
Zulage zur Einarbeitung eines Blindenleitsystem
gem. DIN 32984 in Form kontrastfarbiger Aufmerksamkeitsfeld mit 60 x 60 cm in den vorbeschriebenen Bodenfliesen liefern und im Buttering- / Floatingverfahren verlegen, aus folgendem Material:

Nennmass:  5 x 5 cm
Rutschsicherheit:  R11/C
Farbe:  braun
Sortierung:  I. Wahl
Verlegung:  schnittfugig,

verlegen gemäß Fliesenplan
Menge: 20,000 St

**060.08.9 Taktiles Leitsystem-Aufmerksamkeitsfeld, 90 x 90 cm, Zulage**
Zulage zur Einarbeitung eines Blindenleitsystem
gem. DIN 32984 in Form kontrastfarbiger Aufmerksamkeitsfeld mit 90 x 90 cm in den vorbeschriebenen Bodenfliesen liefern und im Buttering- / Floatingverfahren verlegen, aus folgendem Material:

Nennmass:  5 x 5 cm
Rutschsicherheit:  R11/C
Farbe:  braun
Sortierung:  I. Wahl
Verlegung:  schnittfugig,

verlegen gemäß Fliesenplan
Menge: 1,000 St

**060.08.10 Taktiles Leitsystem-Aufmerksamkeitsfeld, 90 x 95 cm, Zulage**
Zulage zur Einarbeitung eines Blindenleitsystem
gem. DIN 32984 in Form kontrastfarbiger Aufmerksamkeitsfeld mit 90 x 95 cm in den vorbeschriebenen Bodenfliesen liefern und im Buttering- / Floatingverfahren verlegen, aus folgendem Material:

Nennmass:  5 x 5 cm
Rutschsicherheit:  R11/C
Farbe:  braun
Sortierung:  I. Wahl
Verlegung:  schnittfugig,

verlegen gemäß Fliesenplan
Menge: 1,000 St

**060.08.11 Taktiles Leitsystem-Aufmerksamkeitsfeld, 105 x 137 cm, Zulage**
Zulage zur Einarbeitung eines Blindenleitsystem
gem. DIN 32984 in Form kontrastfarbiger Aufmerksamkeitsfeld mit 105 x 137 cm in den vorbeschriebenen Bodenfliesen liefern und im Buttering- / Floatingverfahren verlegen, aus folgendem Material:

Nennmass:  5 x 5 cm
Rutschsicherheit:  R11/C
Farbe:  braun
Sortierung:  I. Wahl
Verlegung:  schnittfugig,

verlegen gemäß Fliesenplan
Menge: 2,000 St

**060.08.12 Taktiles Leitsystem-Aufmerksamkeitsfeld, 155 x 165 cm, Zulage**
Zulage zur Einarbeitung eines Blindenleitsystem
gem. DIN 32984 in Form kontrastfarbiger Aufmerksamkeitsfeld mit 155 x 165 cm in den vorbeschriebenen Bodenfliesen liefern und im Buttering- / Floatingverfahren verlegen, aus folgendem Material:

Nennmass:  5 x 5 cm
Rutschsicherheit:  R11/C
Farbe:  braun
Sortierung:  I. Wahl
Verlegung:  schnittfugig,

verlegen gemäß Fliesenplan
Menge: 1,000 St

**060.08.13 Kristall-Wandspiegel 500 x 1.100 mm**
Kristall-Wandspiegel
liefern und montieren
Kanten umlaufend geschliffen
Abmessungen:
Höhe: 1.100 mm
Breite: 500 mm

In Vertiefung im Fliesenbelag einkleben.

Inclusive anlegen der Vertiefung im Fliesenbelag mit Randwinkel
Menge: 4,000 Stk

**060.08.14 Kristall-Wandspiegel 1.450 x 1.100 mm**
Kristall-Wandspiegel
liefern und montieren
Kanten umlaufend geschliffen
Abmessungen:
Höhe: 1.100 mm
Breite: 1.450 mm

In Vertiefung im Fliesenbelag einkleben.

Inclusive anlegen der Vertiefung im Fliesenbelag mit Randwinkel
Menge: 4,000 Stk

**060.08.15 Kristall-Wandspiegel 2.150 x 1.100 mm**
Kristall-Wandspiegel
liefern und montieren
Kanten umlaufend geschliffen
Abmessungen:
Höhe: 1.100 mm
Breite: 2.150 mm

In Vertiefung im Fliesenbelag einkleben.

Inclusive anlegen der Vertiefung im Fliesenbelag mit Randwinkel
Menge: 1,000 Stk

**060.08.16 Liefern und Versetzen von Belags-Bewegungsprofilen, 20mm**
Menge: 20,000 m

**060.08.17 Probenahme Fliesenverklebung**
Stichprobemäßige Untersuchung der verklebten Fliesen
im buttering-floating-Verfahren.
Nachweis ist zu erbringen, dass die verklebten Flächen
> 95 % betragen. Bei Nichteinhaltung weitere Proben
auf Kosten des AN.
Schadhafte Stellen sind zu erneuern.
Ersetzen der entnommenen Fliesen.
Menge: 15,000 Stck

**060.08.18 Dehnungsfugenprofil**
zur Trennung des Estrichs im Bereich von
Feldbegrenzungen und Türdurchgängen liefern und
montieren, überstehende PE-Schaumstreifen nach
Aufforderung bzw. Baufortschritt abschneiden und
fachgerecht entsorgen.
- Hart-PVC
- PE-Schaum
Fugenquerschnitt: 10/100 mm
Menge: 40,000 m

**060.08.19 Bewegungsfuge**
Bewegungsfuge für Estrich liefern und montieren,
bestehend aus:
- Mineralfaserunterlage
- Moosgummischnur
- Abdeckung mit elastischer Vergußmasse
Fugenquerschnitt: 10-12/30-60 mm
Menge: 75,000 m

**060.08.20 Scheinfugen**
Einschneiden von Scheinfugen in frischen Estrich auf
ca. 1/3 der Estrichstärke inkl. nach Belegreife
kraftschlüssiger Füllung mit Fugendichtmasse aus
Kunstharz.
Menge: 260,000 m

**060.08.21 Sollbruchfugen**
Einschneiden von Sollbruchfugen mit Diamantschneidemaschine auf ca. 1/3 der Estrichstärke inkl. nach
Belegreife kraftschlüssiger Füllung mit Fugendichtmasse
aus Kunstharz.
Menge: 75,000 m

**060.08.22 Verguß mit Epoxidharz**
von Spalten und Fugen, Breite 2-5 mm.
Menge: 75,000 m

#### Bereich 060.09 Reservefliesen

*Hinweis: Fliesenlieferung*
Fliesenlieferung
Lieferung von Reservefliesen zur Einlagerung beim AG
nach Abschluß der  Baumaßnahme.

**060.09.1 B01-Bodenfliesen 30/60, Beige, R10/A**
Bodenfliesen nach DIN EN 121 AI zur Bekleidung der Bodenflächen liefern aus folgendem Material:

Nennmaße:  300 x 600 mm
Rutschsicherheit:  R10/A
Farbe:  beige
Sortierung:  I. Wahl
Menge: 10,000 Pake

**060.09.2 B02-Bodenfliesen 15/15, Beige, R11/B**
Bodenfliesen nach DIN EN 121 AI zur Bekleidung der Bodenflächen liefern aus folgendem Material:

Nennmaße:  150 x 150 mm
Rutschsicherheit:  R11/B
Farbe:  beige
Sortierung:  I. Wahl
Menge: 10,000 Pake

**060.09.3 B04-Bodenfliesen 15/15, Braun, R11/B**
Bodenfliesen nach DIN EN 121 AI zur Bekleidung der Bodenflächen liefern aus folgendem Material:

Nennmaße:  150 x 150 mm
Rutschsicherheit:  R11/B
Farbe:  braun
Sortierung:  I. Wahl
Menge: 10,000 Pake

**060.09.4 B06-Bodenfliesen 5/5, Braun, R11/C**
Bodenfliesen nach DIN EN 121 AI zur Bekleidung der Bodenflächen liefern aus folgendem Material:

Nennmaße:  50 x 50 mm
Rutschsicherheit:  R10/C
Farbe:  braun
Sortierung:  I. Wahl
Menge: 10,000 Pake

**060.09.5 B08-Bodenfliesen d=2cm, aquablau, R11/C**
Bodenfliesen nach DIN EN 121 AI zur Bekleidung der Bodenflächen liefern aus folgendem Material:

Nennmaße:  d=20 mm
Rutschsicherheit:  R11/C
Farbe:  aquablau
Sortierung:  I. Wahl
Menge: 10,000 Pake

**060.09.6 W01-Wandfliesen, 30 x 60, beige**
Wandfliesen,
nach DIN EN 121 AI zur Bekleidung der Wandflächen liefern
aus folgendem Material:

Nennmaß:  30 x 60 cm
Farbe:  beige

Sortierung:  I. Wahl
Menge: 5,000 Pake

**060.09.7 W02 Wandfliesen, 10 x 25, indigo**
Wandfliesen,
nach DIN EN 121 AI zur Bekleidung der Wandflächen liefern
aus folgendem Material:

Nennmaß:  10 x 25 cm
Farbe:  indigo

Sortierung:  I. Wahl
Verlegung:  schnittfugig,
Menge: 5,000 Pake

**060.09.8 W03-Wandfliesen, 30 x 60, braun**
Wandfliesen,
nach DIN EN 121 AI zur Bekleidung der Wandflächen liefern
aus folgendem Material:

Nennmaß:  30 x 60 cm
Farbe:  braun

Sortierung:  I. Wahl
Menge: 5,000 Pake

**060.09.9 W04 Wandfliesen, 10 x 25, ocean-blue**
Wandfliesen,
nach DIN EN 121 AI zur Bekleidung der Wandflächen liefern
aus folgendem Material:

Nennmaß:  10 x 25 cm
Farbe:  ocean-blue

Sortierung:  I. Wahl
Verlegung:  schnittfugig,
Menge: 5,000 Pake

**060.09.10 W05-Wandfliesen, 15 x 15, beige**
Wandfliesen,
nach DIN EN 121 AI zur Bekleidung der Wandflächen liefern
aus folgendem Material:

Nennmaß:  15 x 15 cm
Farbe:  beige

Sortierung:  I. Wahl
Menge: 5,000 Pake

**060.09.11 W06-Wandfliesen, 15 x 15, braun**
Wandfliesen,
nach DIN EN 121 AI zur Bekleidung der Wandflächen liefern
aus folgendem Material:

Nennmaß:  15 x 15 cm
Farbe:  braun

Sortierung:  I. Wahl
Menge: 5,000 Pake

### Titel 070 Stundenlohnarbeiten

*Hinweis: ZUSÄTZLICHE TECHNISCHE VERTRAGSBEDINGUNGEN*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**070.1 Vorarbeiter**
Stundenlohnarbeiten für evtl. erforderliche Arbeiten,
die nicht im Leistungsverzeichnis erfasst sind und
gegen Nachweis zur Ausführung kommen.
Stundenlohn Vorarbeiter.
Menge: 10,000 h

**070.2 Facharbeiter**
Stundenlohnarbeiten für evtl. erforderliche Arbeiten,
die nicht im Leistungsverzeichnis erfasst sind und
gegen Nachweis zur Ausführung kommen.
Stundenlohn Facharbeiter:
Menge: 10,000 h

**070.3 Hilfsarbeiter**
Stundenlohnarbeiten für evtl. erforderliche Arbeiten,
die nicht im Leistungsverzeichnis erfasst sind und
gegen Nachweis zur Ausführung kommen.
Stundenlohn Hilfsarbeiter:
Menge: 10,000 h
